# SAK - Instandsetzungshalle HIL
Angebotsaufforderung (GAEB DA XML 3.2, DA83)
Projekt: 9428218005
Währung: EUR
Nebenangebote zugelassen: ja
Vergabeart: Öffentliche Ausschreibung
Eröffnung: 26.03.2026 10:30:00
Ende der Zuschlagsfrist: 24.04.2026
Ausführungsbeginn: 29.06.2026
Ausführungsende: 04.09.2026
Auftraggeber: Amt für Immobilien- und Baumanagement Halle (Saale) (AIB Halle (Saale)), An der Fliederwegkaserne 21, 06130 Halle (Saale), Deutschland; Vergabenummer: SBB 2026-0073
Erstellt mit: GXML Toolbox V3.3 R20210630, iTWO_64 V11.0.738, 17.02.2026

## KKE407 SBB 2026-0073 Technische Dämmarbeiten
Datum: 17.02.2026

**Ausführungsbeschreibung 1 1. Angaben zur Baustelle**
*Anschrift der Baustelle:*
Sachsen- Anhalt- Kaserne Weißenfels, Zeitzer Straße 112, 06667 Weißenfels
Die Baustelle befindet sich auf dem Kasernengelände der Liegenschaft" Sachsen- Anhalt- Kaserne" in Weißenfels. Das Grundstück ist allseitig eingefriedet. Der Zugang erfolgt über Anmeldung an der Wache.
Zutrittsberechtigungen und Sonderausweise müssen beim Kasernenkommandaten beantragt werden. Die Verkehrsan- bindung des ebenen Grundstücks ist über die direkte Auffahrt auf die Zeitzer Straße gegeben.
*1.1 Allgemeine Angaben zum Bauvorhaben*
Die Bundeswehr benötigt auf dem Gelände der Sachsen-Anhalt-Kaserne in Weißenfels einen Neubau einer Werkhalle
Die Liegenschaft befindet sich im Eigentum der Bundesanstalt für Immobilienaufgaben (BImA).
*1.2 Durch den AN mitzubenutzende Flächen und Räumlichkeiten des AG*
Lagerräume, Aufenthalts- und Sozialräume für den AN stellt der AG nicht zur Verfügung. Ein Sanitärcontainer zur Nutzung durch die am Bau beteiligten Firmen wird während der Bauphase durch das Los Baustelleneinrichtung gestellt. Für die Containerstellung bzw. Lagerung des Materials des AN werden Flächen durch die örtliche Bauüberwachung zugewiesen. Sie sind nur begrenzt vorhanden. Das Einrichten von Lagerräumen und Unterkunftsräumen innerhalb des Gebäudes ist nicht zulässig. Die vorgenannten Punkte sind kalkulatorisch zu berücksichtigen.
*1.3 Beseitigung von Abfall*
Abbruch- und Verpackungsmaterial, Abfälle und Materialverschnitt werden Eigentum des AN und sind unter Beachtung der gesetzlichen Bestimmungen zu entsorgen. Insbesondere wird auf die TRGS 559 - Mineralischer Staub auf Baustellen hingewiesen. Die Abfälle sind generell in eigens zu stellenden Containern zu sammeln und regelmäßig fachgerecht zu entsorgen. Für die Schuttcontainer ist eine Abdeckung bzw. eine geschlossene Ausführung vorzusehen, um die Staubentwicklung bei Befüllung zu reduzieren.
Der AN ist gegenüber dem AG über die geordnete Entsorgung des gesamten Abbruchmaterials - insbesondere des schadstoffhaltigen Materials- auf einer zugelassenen Deponie sowie über die Zuführung zur Verwertung nachweispflichtig. Den Abrechnungsunterlagen sind die Wiegescheine im Original und die Nachweise der ordnungsgemäßen Deponierung bzw. Verwertung mit Bestätigung des Betreibers der Deponie bzw. der Verwertungsanlage beizulegen.
Zum Umgang mit mineralischem Staub ist durch den AN vor Beginn der Arbeiten eine schriftliche Gefährdungsbeurteilung zu erstellen. Das Verbrennen von Abfällen ist verboten.
*1.4 Termine, Fristen, Bauablau*
Die Koordination des Bauablaufes unter Berücksichtigung aller
Vorgaben zur Bauabschnittsbildung, gleichzeitig laufenden
Bautätigkeiten sowie Arbeiten Dritter bleibt dem AN überlassen.
Die Durchführung der Arbeiten ist innerhalb der vertraglich
festgelegten Ausführungspflichten und Teilfristen
sicherzustellen.
Unter Berücksichtigung aller vorgenannten Randbedingungen
und Gegebenheiten sowie der Bauzeitenforderung des
Auftraggebers ist der detaillierte Bauablauf in
Eigenverantwortung des Auftragnehmers festzulegen und vor
Baubeginn dem Auftraggeber zu übergeben. Dem
Auftragnehmer wird hierzu, nach Auftragserteilung, ein
vorläufiger Bauablaufplan als Basis übergeben.

Bauablaufbedingte Unterbrechungen im Rahmen der
Ausführung bis zur Fertigstellung sind mit einzukalkulieren.
*1.5. Baustrom und Bauwasser*
Baustrom befindet sind je einmal in der Halle und im Anbau.
Standorte für Bauwasser und Baustrom im Außenbereich sind dem Plan Baustelleneinrichtung zu entnehmen.

**Ausführungsbeschreibung 2 2. Angaben zur Ausführung**
*2.1 Leistungsumfang*
Gegenstand der vorliegenden Ausschreibung sind die Leistungen der Dämmarbeiten für die Gewerke Sanitär, Heizung und Lüftung. Ein kontinuierlicher Bauablauf kann nicht gewährleistet werden.
*2.2 Dämmarbeiten*
Im Rahmen des Bauvorhabens werden die HLS-Rohrleitungen zur Verbesserung der Energieeffizienz und zur Einhaltung der geltenden Anforderungen an den baulichen Wärme- und Schallschutz fachgerecht mit unterschiedlichen Dämmsystemen gedämmt. Die Ausführung erfolgt gemäß den technischen Regeln, den anerkannten Normen sowie den Vorgaben des jeweiligen Herstellers.

Die Ausführung der Dämmarbeiten erfolgt unter Berücksichtigung folgender Regelwerke:

GEG – Gebäudeenergiegesetz, insbesondere Anforderungen an Wärmeverluste von Leitungen
DIN 4140 – Wärmedämmarbeiten an technischen Anlagen
VDI 2055 – Wärmedämmung technischer Anlagen
DIN 4102 / EN 13501 – Brandschutztechnische Anforderungen
Herstellerrichtlinien.

Die Dämmdicken werden entsprechend der geforderten Energieeffizienz und der GEG-Vorgaben ausgeführt.

**Ausführungsbeschreibung 3 3. Allgemeine Vorbemerkungen zum Leistungsverzeichnis**
*Allgemeine Vorbemerkungen*
Sämtliche Maßnahmen, die der Unfallverhütung dienen und den bauaufsichtlichen,straßenbauaufsichtlichen, verkehrspolizeilichen sowie berufsgenossenschaftlichen und örtlichen Auflagen entsprechen sind zu beachten und einzuhalten. Für den Schutz und die Sicherung öffentlichen, sowie privaten Eigentums vor Beschädigung und Verschmutzung ist der AN verantwortlich. Im Falle von Beschädigung bzw. Verschmutzung übernimmt der AN die kostenlose Beseitigung der Schäden. Die Entsorgung der Abfälle hat entsprechend der geltenden Vorschriften zu erfolgen. Die Kosten für die Entsorgung sind in die Einheitspreise einzurechnen. Der Auftragnehmer ist nicht von seiner eigenen Pflicht befreit, die Massen und sonstige Angaben sorgfältig Auf Richtigkeit hin zu überprüfen. Alle Preise verstehen sich für die fertige Arbeit einschl. der Lieferung aller für die Auftragserfüllung erforderlichen Materialien sowie aller erforderlichen Nebenarbeiten, auch wenn diese im Leistungsverzeichnis nicht besonders benannt sind. Stellungnahmen zum Leistungsverzeichnis, den Vorbemerkungen und den Allgemeinen Bauvertragsbedingungen sind grundsätzlich in einem Begleitschreiben anzuführen. Diese allgemeinen Vorbemerkungen gelten für alle nachfolgenden Leistungstitel und Leistungspositionen! Die Verarbeitungsvorschriften und -richtlinien der Hersteller müssen beachtet werden, dem Auftraggeber ist auf Verlangen Einsicht in diese zu gewähren. Der sachliche Geltungsbereich und die technische Ausführung werden durch die im Leistungsverzeichnis zugeordneten und beschriebenen Bauleistungen und insbesondere durch die zugehörigen DIN-Vorschriften definiert.

Bei der Ausführung aller in der nachfolgenden Ausschreibung genannten Arbeiten sind folgende Vorschriften in der aktuellen Fassung zu beachten:
- Alle einschlägigen DIN - Vorschriften und allgemein
  anerkannten Regeln der Technik
- Die Landesbauordnung
- Die Unfallschutzbestimmungen der Berufsgenossenschaften,
  insbesondere der Richtlinien für Arbeitsschutz
- Vorschriften und Verarbeitungsrichtlinien der Hersteller der
  einzelnen Materialien

### Bereich 1 Dämmung Trinkwasserinstallation

Kostengruppe DIN 276 2018-12: 412

#### Abschnitt 1.1 Dämmung Trinkwasserleitungen

Kostengruppe DIN 276 2018-12: 412

**1.1.10 Wärmedämmung Rohr DN12 Gebäude flexibler Elastomerschaum D 9mm**
STLB-Bau 2025-04 047
Wärmedämmung ohne Ummantelung DIN 4140 an haus- und betriebstechnischen Anlagen, an Rohrleitung, DN 12, Rohrverbindung als Steckverbindung, im Gebäude, Dämmung aus flexiblem Elastomerschaum DIN EN 14304, Dämmschichtdicke 9 mm, Baustoffklasse DIN 4102-1 B2 (normalentflammbar), Wärmeleitfähigkeit 0,036 W/(mK) bei 40 Grad C Mitteltemperatur DIN EN 12667.
Menge: 10,000 m
Leistungsbereichkatalog: 047
Kostengruppe DIN 276 2018-12: 412

**1.1.20 Wärmedämmung Rohr DN15 Gebäude flexibler Elastomerschaum D 9mm**
STLB-Bau 2025-04 047
Wärmedämmung ohne Ummantelung DIN 4140 an haus- und betriebstechnischen Anlagen, an Rohrleitung, DN 15, Rohrverbindung als Steckverbindung, im Gebäude, Dämmung aus flexiblem Elastomerschaum DIN EN 14304, Dämmschichtdicke 9 mm, Baustoffklasse DIN 4102-1 B2 (normalentflammbar), Wärmeleitfähigkeit 0,036 W/(mK) bei 40 Grad C Mitteltemperatur DIN EN 12667.
Menge: 55,000 m
Leistungsbereichkatalog: 047
Kostengruppe DIN 276 2018-12: 412

**1.1.30 Wärmedämmung Rohr DN20 Gebäude flexibler Elastomerschaum D 9mm**
STLB-Bau 2025-04 047
Wärmedämmung ohne Ummantelung DIN 4140 an haus- und betriebstechnischen Anlagen, an Rohrleitung, DN 20, Rohrverbindung als Steckverbindung, im Gebäude, Dämmung aus flexiblem Elastomerschaum DIN EN 14304, Dämmschichtdicke 9 mm, Baustoffklasse DIN 4102-1 B2 (normalentflammbar), Wärmeleitfähigkeit 0,036 W/(mK) bei 40 Grad C Mitteltemperatur DIN EN 12667.
Menge: 10,000 m
Leistungsbereichkatalog: 047
Kostengruppe DIN 276 2018-12: 412

**1.1.40 Wärmedämmung Ummantelung Rohr DN15 Gebäude Mineralwolle AS-Qualität hydrophobiert Rohrschale D 20mm Mantel Alu-Grobkorn-Folie**
STLB-Bau 2025-10 047
Wärmedämmung einschl. Ummantelung DIN 4140 an haus- und betriebstechnischen Anlagen, an Rohrleitung, DN 15, Rohrverbindung als Pressverbindung, im Gebäude, Dämmung aus Mineralwolle DIN EN 14303, AS-Qualität und hydrophobiert, als Rohrschale, Dämmschichtdicke 20 mm, Baustoffklasse DIN 4102-1 A2 (nichtbrennbar), Wärmeleitfähigkeit 0,035 W/(mK) bei 40 Grad C Mitteltemperatur DIN EN 12667, kaschiert mit Alufolie, Ummantelung aus Aluminium-Grobkorn-Folie,
Nähte verkleben mit Klebeband, versiegeln, Arbeitshöhe des Montageortes bis 3,5 m über der Standfläche des hierfür erforderlichen Gerüstes.
Menge: 50,000 m
Leistungsbereichkatalog: 047
Kostengruppe DIN 276 2018-12: 412

**1.1.50 Wärmedämmung Ummantelung Rohr DN20 Gebäude Mineralwolle AS-Qualität hydrophobiert Rohrschale D 20mm Mantel Alu-Grobkorn-Folie**
STLB-Bau 2025-10 047
Wärmedämmung einschl. Ummantelung DIN 4140 an haus- und betriebstechnischen Anlagen, an Rohrleitung, DN 20, Rohrverbindung als Pressverbindung, im Gebäude, Dämmung aus Mineralwolle DIN EN 14303, AS-Qualität und hydrophobiert, als Rohrschale, Dämmschichtdicke 20 mm, Baustoffklasse DIN 4102-1 A2 (nichtbrennbar), Wärmeleitfähigkeit 0,035 W/(mK) bei 40 Grad C Mitteltemperatur DIN EN 12667, kaschiert mit Alufolie, Ummantelung aus Aluminium-Grobkorn-Folie,
Nähte verkleben mit Klebeband, versiegeln, Arbeitshöhe des Montageortes bis 3,5 m über der Standfläche des hierfür erforderlichen Gerüstes.
Menge: 30,000 m
Leistungsbereichkatalog: 047
Kostengruppe DIN 276 2018-12: 412

**1.1.60 Wärmedämmung Ummantelung Rohr DN25 Gebäude Mineralwolle AS-Qualität hydrophobiert Rohrschale D 20mm Mantel Alu-Grobkorn-Folie**
STLB-Bau 2025-10 047
Wärmedämmung einschl. Ummantelung DIN 4140 an haus- und betriebstechnischen Anlagen, an Rohrleitung, DN 25, Rohrverbindung als Pressverbindung, im Gebäude, Dämmung aus Mineralwolle DIN EN 14303, AS-Qualität und hydrophobiert, als Rohrschale, Dämmschichtdicke 20 mm, Baustoffklasse DIN 4102-1 A2 (nichtbrennbar), Wärmeleitfähigkeit 0,035 W/(mK) bei 40 Grad C Mitteltemperatur DIN EN 12667, kaschiert mit Alufolie, Ummantelung aus Aluminium-Grobkorn-Folie,
Nähte verkleben mit Klebeband, versiegeln, Arbeitshöhe des Montageortes bis 3,5 m über der Standfläche des hierfür erforderlichen Gerüstes.
Menge: 20,000 m
Leistungsbereichkatalog: 047
Kostengruppe DIN 276 2018-12: 412

**1.1.70 Wärmedämmung Ummantelung Rohr DN32 Gebäude Mineralwolle AS-Qualität hydrophobiert Rohrschale D 20mm Mantel Alu-Grobkorn-Folie**
STLB-Bau 2025-10 047
Wärmedämmung einschl. Ummantelung DIN 4140 an haus- und betriebstechnischen Anlagen, an Rohrleitung, DN 32, Rohrverbindung als Pressverbindung, im Gebäude, Dämmung aus Mineralwolle DIN EN 14303, AS-Qualität und hydrophobiert, als Rohrschale, Dämmschichtdicke 20 mm, Baustoffklasse DIN 4102-1 A2 (nichtbrennbar), Wärmeleitfähigkeit 0,035 W/(mK) bei 40 Grad C Mitteltemperatur DIN EN 12667, kaschiert mit Alufolie, Ummantelung aus Aluminium-Grobkorn-Folie,
Nähte verkleben mit Klebeband, versiegeln, Arbeitshöhe des Montageortes bis 3,5 m über der Standfläche des hierfür erforderlichen Gerüstes.
Menge: 6,000 m
Leistungsbereichkatalog: 047
Kostengruppe DIN 276 2018-12: 412

**1.1.80 Bogen Mineralwolle AS-Qualität hydrophobiert Wärmedämmung Ummantelung Rohr DN15 Gebäude 0,035W/(mK) D 20mm kaschiert Alu-Folie Mantel Alu-Grobkorn-Folie verkleben Klebeband versiegeln**
STLB-Bau 2025-10 047
Bogen aus Mineralwolle DIN EN 14303, AS-Qualität und hydrophobiert, Wärmedämmung einschl. Ummantelung DIN 4140 an haus- und betriebstechnischen Anlagen, an Rohrleitung, DN 15, im Gebäude, Baustoffklasse DIN 4102-1 A (nichtbrennbar), Wärmeleitfähigkeit 0,035 W/(mK) bei 40 Grad C Mitteltemperatur DIN EN 12667, Dämmschichtdicke 20 mm, kaschiert mit Aluminiumfolie, Ummantelung aus Aluminium-Grobkorn-Folie, verkleben mit Klebeband, versiegeln, Arbeitshöhe des Montageortes bis 3,5 m über der Standfläche des hierfür erforderlichen Gerüstes.
Menge: 40,000 St
Leistungsbereichkatalog: 047
Kostengruppe DIN 276 2018-12: 412

**1.1.90 Bogen Mineralwolle AS-Qualität hydrophobiert Wärmedämmung Ummantelung Rohr DN20 Gebäude 0,035W/(mK) D 20mm kaschiert Alu-Folie Mantel Alu-Grobkorn-Folie verkleben Klebeband versiegeln**
STLB-Bau 2025-10 047
Bogen aus Mineralwolle DIN EN 14303, AS-Qualität und hydrophobiert, Wärmedämmung einschl. Ummantelung DIN 4140 an haus- und betriebstechnischen Anlagen, an Rohrleitung, DN 20, im Gebäude, Baustoffklasse DIN 4102-1 A (nichtbrennbar), Wärmeleitfähigkeit 0,035 W/(mK) bei 40 Grad C Mitteltemperatur DIN EN 12667, Dämmschichtdicke 20 mm, kaschiert mit Aluminiumfolie, Ummantelung aus Aluminium-Grobkorn-Folie, verkleben mit Klebeband, versiegeln, Arbeitshöhe des Montageortes bis 3,5 m über der Standfläche des hierfür erforderlichen Gerüstes.
Menge: 20,000 St
Leistungsbereichkatalog: 047
Kostengruppe DIN 276 2018-12: 412

**1.1.100 Bogen Mineralwolle AS-Qualität hydrophobiert Wärmedämmung Ummantelung Rohr DN25 Gebäude 0,035W/(mK) D 20mm kaschiert Alu-Folie Mantel Alu-Grobkorn-Folie verkleben Klebeband versiegeln**
STLB-Bau 2025-10 047
Bogen aus Mineralwolle DIN EN 14303, AS-Qualität und hydrophobiert, Wärmedämmung einschl. Ummantelung DIN 4140 an haus- und betriebstechnischen Anlagen, an Rohrleitung, DN 25, im Gebäude, Baustoffklasse DIN 4102-1 A (nichtbrennbar), Wärmeleitfähigkeit 0,035 W/(mK) bei 40 Grad C Mitteltemperatur DIN EN 12667, Dämmschichtdicke 20 mm, kaschiert mit Aluminiumfolie, Ummantelung aus Aluminium-Grobkorn-Folie, verkleben mit Klebeband, versiegeln, Arbeitshöhe des Montageortes bis 3,5 m über der Standfläche des hierfür erforderlichen Gerüstes.
Menge: 5,000 St
Leistungsbereichkatalog: 047
Kostengruppe DIN 276 2018-12: 412

**1.1.110 Bogen Mineralwolle AS-Qualität hydrophobiert Wärmedämmung Ummantelung Rohr DN32 Gebäude 0,035W/(mK) D 20mm kaschiert Alu-Folie Mantel Alu-Grobkorn-Folie verkleben Klebeband versiegeln**
STLB-Bau 2025-10 047
Bogen aus Mineralwolle DIN EN 14303, AS-Qualität und hydrophobiert, Wärmedämmung einschl. Ummantelung DIN 4140 an haus- und betriebstechnischen Anlagen, an Rohrleitung, DN 32, im Gebäude, Baustoffklasse DIN 4102-1 A (nichtbrennbar), Wärmeleitfähigkeit 0,035 W/(mK) bei 40 Grad C Mitteltemperatur DIN EN 12667, Dämmschichtdicke 20 mm, kaschiert mit Aluminiumfolie, Ummantelung aus Aluminium-Grobkorn-Folie, verkleben mit Klebeband, versiegeln, Arbeitshöhe des Montageortes bis 3,5 m über der Standfläche des hierfür erforderlichen Gerüstes.
Menge: 3,000 St
Leistungsbereichkatalog: 047
Kostengruppe DIN 276 2018-12: 412

**1.1.120 T-Stück Mineralwolle AS-Qualität hydrophobiert Wärmedämmung Ummantelung Rohr DN32 Gebäude 0,035W/(mK) D 20mm kaschiert Alu-Folie Mantel Alu-Grobkorn-Folie verkleben Klebeband versiegeln**
STLB-Bau 2025-10 047
T-Stück aus Mineralwolle DIN EN 14303, AS-Qualität und hydrophobiert, Wärmedämmung einschl. Ummantelung DIN 4140 an haus- und betriebstechnischen Anlagen, an Rohrleitung, DN 32, im Gebäude, Baustoffklasse DIN 4102-1 A (nichtbrennbar), Wärmeleitfähigkeit 0,035 W/(mK) bei 40 Grad C Mitteltemperatur DIN EN 12667, Dämmschichtdicke 20 mm, kaschiert mit Aluminiumfolie, Ummantelung aus Aluminium-Grobkorn-Folie, verkleben mit Klebeband, versiegeln, Arbeitshöhe des Montageortes bis 3,5 m über der Standfläche des hierfür erforderlichen Gerüstes.
Menge: 1,000 St
Leistungsbereichkatalog: 047
Kostengruppe DIN 276 2018-12: 412

**1.1.130 T-Stück Mineralwolle AS-Qualität hydrophobiert Wärmedämmung Ummantelung Rohr DN20 Gebäude 0,035W/(mK) D 20mm kaschiert Alu-Folie Mantel Alu-Grobkorn-Folie verkleben Klebeband versiegeln**
STLB-Bau 2025-10 047
T-Stück aus Mineralwolle DIN EN 14303, AS-Qualität und hydrophobiert, Wärmedämmung einschl. Ummantelung DIN 4140 an haus- und betriebstechnischen Anlagen, an Rohrleitung, DN 20, im Gebäude, Baustoffklasse DIN 4102-1 A (nichtbrennbar), Wärmeleitfähigkeit 0,035 W/(mK) bei 40 Grad C Mitteltemperatur DIN EN 12667, Dämmschichtdicke 20 mm, kaschiert mit Aluminiumfolie, Ummantelung aus Aluminium-Grobkorn-Folie, verkleben mit Klebeband, versiegeln, Arbeitshöhe des Montageortes bis 3,5 m über der Standfläche des hierfür erforderlichen Gerüstes.
Menge: 3,000 St
Leistungsbereichkatalog: 047
Kostengruppe DIN 276 2018-12: 412

**1.1.140 T-Stück Mineralwolle AS-Qualität hydrophobiert Wärmedämmung Ummantelung Rohr DN15 Gebäude 0,035W/(mK) D 20mm kaschiert Alu-Folie Mantel Alu-Grobkorn-Folie verkleben Klebeband versiegeln**
STLB-Bau 2025-10 047
T-Stück aus Mineralwolle DIN EN 14303, AS-Qualität und hydrophobiert, Wärmedämmung einschl. Ummantelung DIN 4140 an haus- und betriebstechnischen Anlagen, an Rohrleitung, DN 15, im Gebäude, Baustoffklasse DIN 4102-1 A (nichtbrennbar), Wärmeleitfähigkeit 0,035 W/(mK) bei 40 Grad C Mitteltemperatur DIN EN 12667, Dämmschichtdicke 20 mm, kaschiert mit Aluminiumfolie, Ummantelung aus Aluminium-Grobkorn-Folie, verkleben mit Klebeband, versiegeln, Arbeitshöhe des Montageortes bis 3,5 m über der Standfläche des hierfür erforderlichen Gerüstes.
Menge: 23,000 St
Leistungsbereichkatalog: 047
Kostengruppe DIN 276 2018-12: 412

**1.1.150 Passstück Mineralwolle AS-Qualität hydrophobiert Wärmedämmung Ummantelung Rohr DN32 Gebäude 0,035W/(mK) D 20mm kaschiert Alu-Folie Mantel Alu-Grobkorn-Folie verkleben Klebeband versiegeln**
STLB-Bau 2025-10 047
Passstück aus Mineralwolle DIN EN 14303, AS-Qualität und hydrophobiert, Wärmedämmung einschl. Ummantelung DIN 4140 an haus- und betriebstechnischen Anlagen, an Rohrleitung, DN 32, im Gebäude, Baustoffklasse DIN 4102-1 A (nichtbrennbar), Wärmeleitfähigkeit 0,035 W/(mK) bei 40 Grad C Mitteltemperatur DIN EN 12667, Dämmschichtdicke 20 mm, kaschiert mit Aluminiumfolie, Ummantelung aus Aluminium-Grobkorn-Folie, verkleben mit Klebeband, versiegeln, Arbeitshöhe des Montageortes bis 3,5 m über der Standfläche des hierfür erforderlichen Gerüstes.
Menge: 2,000 St
Leistungsbereichkatalog: 047
Kostengruppe DIN 276 2018-12: 412

**1.1.160 Passstück Mineralwolle AS-Qualität hydrophobiert Wärmedämmung Ummantelung Rohr DN20 Gebäude 0,035W/(mK) D 20mm kaschiert Alu-Folie Mantel Alu-Grobkorn-Folie verkleben Klebeband versiegeln**
STLB-Bau 2025-10 047
Passstück aus Mineralwolle DIN EN 14303, AS-Qualität und hydrophobiert, Wärmedämmung einschl. Ummantelung DIN 4140 an haus- und betriebstechnischen Anlagen, an Rohrleitung, DN 20, im Gebäude, Baustoffklasse DIN 4102-1 A (nichtbrennbar), Wärmeleitfähigkeit 0,035 W/(mK) bei 40 Grad C Mitteltemperatur DIN EN 12667, Dämmschichtdicke 20 mm, kaschiert mit Aluminiumfolie, Ummantelung aus Aluminium-Grobkorn-Folie, verkleben mit Klebeband, versiegeln, Arbeitshöhe des Montageortes bis 3,5 m über der Standfläche des hierfür erforderlichen Gerüstes.
Menge: 7,000 St
Leistungsbereichkatalog: 047
Kostengruppe DIN 276 2018-12: 412

**1.1.170 Kappe Mineralwolle AS-Qualität hydrophobiert Wärmedämmung Ummantelung Rohr DN20 Gebäude 0,035W/(mK) D 20mm kaschiert Alu-Folie Mantel Alu-Grobkorn-Folie verkleben Klebeband versiegeln**
STLB-Bau 2025-10 047
Kappe aus Mineralwolle DIN EN 14303, AS-Qualität und hydrophobiert, Wärmedämmung einschl. Ummantelung DIN 4140 an haus- und betriebstechnischen Anlagen, an Rohrleitung, DN 20, im Gebäude, Baustoffklasse DIN 4102-1 A (nichtbrennbar), Wärmeleitfähigkeit 0,035 W/(mK) bei 40 Grad C Mitteltemperatur DIN EN 12667, Dämmschichtdicke 20 mm, kaschiert mit Aluminiumfolie, Ummantelung aus Aluminium-Grobkorn-Folie, verkleben mit Klebeband, versiegeln, Arbeitshöhe des Montageortes bis 3,5 m über der Standfläche des hierfür erforderlichen Gerüstes.
Menge: 2,000 St
Leistungsbereichkatalog: 047
Kostengruppe DIN 276 2018-12: 412

**1.1.180 Kappe Mineralwolle AS-Qualität hydrophobiert Wärmedämmung Ummantelung Rohr DN15 Gebäude 0,035W/(mK) D 20mm kaschiert Alu-Folie Mantel Alu-Grobkorn-Folie verkleben Klebeband versiegeln**
STLB-Bau 2025-10 047
Kappe aus Mineralwolle DIN EN 14303, AS-Qualität und hydrophobiert, Wärmedämmung einschl. Ummantelung DIN 4140 an haus- und betriebstechnischen Anlagen, an Rohrleitung, DN 15, im Gebäude, Baustoffklasse DIN 4102-1 A (nichtbrennbar), Wärmeleitfähigkeit 0,035 W/(mK) bei 40 Grad C Mitteltemperatur DIN EN 12667, Dämmschichtdicke 20 mm, kaschiert mit Aluminiumfolie, Ummantelung aus Aluminium-Grobkorn-Folie, verkleben mit Klebeband, versiegeln, Arbeitshöhe des Montageortes bis 3,5 m über der Standfläche des hierfür erforderlichen Gerüstes.
Menge: 2,000 St
Leistungsbereichkatalog: 047
Kostengruppe DIN 276 2018-12: 412

### Bereich 2 Dämmung Heizungsinstallation

Kostengruppe DIN 276 2018-12: 422

#### Abschnitt 2.1 Wärmedämmung

Kostengruppe DIN 276 2018-12: 422

**2.1.10 Wärmedämmung Ummantelung Rohr DN15 Gebäude Mineralwolle Rohrschale D 20mm Mantel Alu-Grobkorn-Folie**
STLB-Bau 2025-10 047
Wärmedämmung einschl. Ummantelung DIN 4140 an haus- und betriebstechnischen Anlagen, an Rohrleitung, DN 15, Mindestabstände DIN 4140 sind nicht eingehalten, im Gebäude, Dämmung aus Mineralwolle DIN EN 14303, als Rohrschale, Dämmschichtdicke 20 mm, Baustoffklasse DIN 4102-1 A2 (nichtbrennbar), Wärmeleitfähigkeit 0,035 W/(mK) bei 40 Grad C Mitteltemperatur DIN EN 12667, kaschiert mit Alufolie, Ummantelung aus Aluminium-Grobkorn-Folie, Arbeitshöhe des Montageortes bis 3,5 m über der Standfläche des hierfür erforderlichen Gerüstes.
Menge: 430,000 m
Leistungsbereichkatalog: 047
Kostengruppe DIN 276 2018-12: 422

**2.1.20 Wärmedämmung Ummantelung Rohr DN20 Gebäude Mineralwolle Rohrschale D 20mm Mantel Alu-Grobkorn-Folie**
STLB-Bau 2025-10 047
Wärmedämmung einschl. Ummantelung DIN 4140 an haus- und betriebstechnischen Anlagen, an Rohrleitung, DN 20, Mindestabstände DIN 4140 sind nicht eingehalten, im Gebäude, Dämmung aus Mineralwolle DIN EN 14303, als Rohrschale, Dämmschichtdicke 20 mm, Baustoffklasse DIN 4102-1 A2 (nichtbrennbar), Wärmeleitfähigkeit 0,035 W/(mK) bei 40 Grad C Mitteltemperatur DIN EN 12667, kaschiert mit Alufolie, Ummantelung aus Aluminium-Grobkorn-Folie, Arbeitshöhe des Montageortes bis 3,5 m über der Standfläche des hierfür erforderlichen Gerüstes.
Menge: 85,000 m
Leistungsbereichkatalog: 047
Kostengruppe DIN 276 2018-12: 422

**2.1.30 Wärmedämmung Ummantelung Rohr DN25 Gebäude Mineralwolle Rohrschale D 30mm Mantel Alu-Grobkorn-Folie**
STLB-Bau 2025-10 047
Wärmedämmung einschl. Ummantelung DIN 4140 an haus- und betriebstechnischen Anlagen, an Rohrleitung, DN 25, Mindestabstände DIN 4140 sind nicht eingehalten, im Gebäude, Dämmung aus Mineralwolle DIN EN 14303, als Rohrschale, Dämmschichtdicke 30 mm, Baustoffklasse DIN 4102-1 A2 (nichtbrennbar), Wärmeleitfähigkeit 0,035 W/(mK) bei 40 Grad C Mitteltemperatur DIN EN 12667, kaschiert mit Alufolie, Ummantelung aus Aluminium-Grobkorn-Folie, Arbeitshöhe des Montageortes bis 3,5 m über der Standfläche des hierfür erforderlichen Gerüstes.
Menge: 185,000 m
Leistungsbereichkatalog: 047
Kostengruppe DIN 276 2018-12: 422

**2.1.40 Wärmedämmung Ummantelung Rohr DN32 Gebäude Mineralwolle Rohrschale D 30mm Mantel Alu-Grobkorn-Folie**
STLB-Bau 2025-10 047
Wärmedämmung einschl. Ummantelung DIN 4140 an haus- und betriebstechnischen Anlagen, an Rohrleitung, DN 32, Mindestabstände DIN 4140 sind nicht eingehalten, im Gebäude, Dämmung aus Mineralwolle DIN EN 14303, als Rohrschale, Dämmschichtdicke 30 mm, Baustoffklasse DIN 4102-1 A2 (nichtbrennbar), Wärmeleitfähigkeit 0,035 W/(mK) bei 40 Grad C Mitteltemperatur DIN EN 12667, kaschiert mit Alufolie, Ummantelung aus Aluminium-Grobkorn-Folie, Arbeitshöhe des Montageortes bis 3,5 m über der Standfläche des hierfür erforderlichen Gerüstes.
Menge: 55,000 m
Leistungsbereichkatalog: 047
Kostengruppe DIN 276 2018-12: 422

**2.1.50 Wärmedämmung Ummantelung Rohr DN40 Gebäude Mineralwolle Rohrschale D 40mm Mantel Alu-Grobkorn-Folie**
STLB-Bau 2025-10 047
Wärmedämmung einschl. Ummantelung DIN 4140 an haus- und betriebstechnischen Anlagen, an Rohrleitung, DN 40, Mindestabstände DIN 4140 sind nicht eingehalten, im Gebäude, Dämmung aus Mineralwolle DIN EN 14303, als Rohrschale, Dämmschichtdicke 40 mm, Baustoffklasse DIN 4102-1 A2 (nichtbrennbar), Wärmeleitfähigkeit 0,035 W/(mK) bei 40 Grad C Mitteltemperatur DIN EN 12667, kaschiert mit Alufolie, Ummantelung aus Aluminium-Grobkorn-Folie, Arbeitshöhe des Montageortes bis 3,5 m über der Standfläche des hierfür erforderlichen Gerüstes.
Menge: 120,000 m
Leistungsbereichkatalog: 047
Kostengruppe DIN 276 2018-12: 422

**2.1.60 Wärmedämmung Ummantelung Rohr DN50 Gebäude Mineralwolle Rohrschale D 50mm Mantel Alu-Grobkorn-Folie**
STLB-Bau 2025-10 047
Wärmedämmung einschl. Ummantelung DIN 4140 an haus- und betriebstechnischen Anlagen, an Rohrleitung, DN 50, Mindestabstände DIN 4140 sind nicht eingehalten, im Gebäude, Dämmung aus Mineralwolle DIN EN 14303, als Rohrschale, Dämmschichtdicke 50 mm, Baustoffklasse DIN 4102-1 A2 (nichtbrennbar), Wärmeleitfähigkeit 0,035 W/(mK) bei 40 Grad C Mitteltemperatur DIN EN 12667, kaschiert mit Alufolie, Ummantelung aus Aluminium-Grobkorn-Folie, Arbeitshöhe des Montageortes bis 3,5 m über der Standfläche des hierfür erforderlichen Gerüstes.
Menge: 30,000 m
Leistungsbereichkatalog: 047
Kostengruppe DIN 276 2018-12: 422

**2.1.70 Wärmedämmung Ummantelung Rohr DN65 Gebäude Mineralwolle Rohrschale D 70mm Mantel Alu-Grobkorn-Folie**
STLB-Bau 2025-10 047
Wärmedämmung einschl. Ummantelung DIN 4140 an haus- und betriebstechnischen Anlagen, an Rohrleitung, DN 65, Mindestabstände DIN 4140 sind nicht eingehalten, im Gebäude, Dämmung aus Mineralwolle DIN EN 14303, als Rohrschale, Dämmschichtdicke 70 mm, Baustoffklasse DIN 4102-1 A2 (nichtbrennbar), Wärmeleitfähigkeit 0,035 W/(mK) bei 40 Grad C Mitteltemperatur DIN EN 12667, kaschiert mit Alufolie, Ummantelung aus Aluminium-Grobkorn-Folie, Arbeitshöhe des Montageortes bis 3,5 m über der Standfläche des hierfür erforderlichen Gerüstes.
Menge: 66,000 m
Leistungsbereichkatalog: 047
Kostengruppe DIN 276 2018-12: 422

**2.1.80 Wärmedämmung Ummantelung Rohr DN15 Gebäude Mineralwolle Rohrschale D 20mm Mantel Alu-Grobkorn-Folie**
STLB-Bau 2025-10 047
Wärmedämmung einschl. Ummantelung DIN 4140 an haus- und betriebstechnischen Anlagen, an Rohrleitung, DN 15, Mindestabstände DIN 4140 sind nicht eingehalten, im Gebäude, Dämmung aus Mineralwolle DIN EN 14303, als Rohrschale, Dämmschichtdicke 20 mm, Baustoffklasse DIN 4102-1 A2 (nichtbrennbar), Wärmeleitfähigkeit 0,035 W/(mK) bei 40 Grad C Mitteltemperatur DIN EN 12667, kaschiert mit Alufolie, Ummantelung aus Aluminium-Grobkorn-Folie, Arbeitshöhe des Montageortes bis 7,5 m über der Standfläche des hierfür erforderlichen Gerüstes, Gerüst wird gesondert vergütet.
Menge: 30,000 m
Leistungsbereichkatalog: 047
Kostengruppe DIN 276 2018-12: 422

**2.1.90 Wärmedämmung Ummantelung Rohr DN20 Gebäude Mineralwolle Rohrschale D 20mm Mantel Alu-Grobkorn-Folie**
STLB-Bau 2025-10 047
Wärmedämmung einschl. Ummantelung DIN 4140 an haus- und betriebstechnischen Anlagen, an Rohrleitung, DN 20, Mindestabstände DIN 4140 sind nicht eingehalten, im Gebäude, Dämmung aus Mineralwolle DIN EN 14303, als Rohrschale, Dämmschichtdicke 20 mm, Baustoffklasse DIN 4102-1 A2 (nichtbrennbar), Wärmeleitfähigkeit 0,035 W/(mK) bei 40 Grad C Mitteltemperatur DIN EN 12667, kaschiert mit Alufolie, Ummantelung aus Aluminium-Grobkorn-Folie, Arbeitshöhe des Montageortes bis 7,5 m über der Standfläche des hierfür erforderlichen Gerüstes, Gerüst wird gesondert vergütet.
Menge: 10,000 m
Leistungsbereichkatalog: 047
Kostengruppe DIN 276 2018-12: 422

**2.1.100 Wärmedämmung Ummantelung Rohr DN25 Gebäude Mineralwolle Rohrschale D 30mm Mantel Alu-Grobkorn-Folie**
STLB-Bau 2025-10 047
Wärmedämmung einschl. Ummantelung DIN 4140 an haus- und betriebstechnischen Anlagen, an Rohrleitung, DN 25, Mindestabstände DIN 4140 sind nicht eingehalten, im Gebäude, Dämmung aus Mineralwolle DIN EN 14303, als Rohrschale, Dämmschichtdicke 30 mm, Baustoffklasse DIN 4102-1 A2 (nichtbrennbar), Wärmeleitfähigkeit 0,035 W/(mK) bei 40 Grad C Mitteltemperatur DIN EN 12667, kaschiert mit Alufolie, Ummantelung aus Aluminium-Grobkorn-Folie, Arbeitshöhe des Montageortes bis 7,5 m über der Standfläche des hierfür erforderlichen Gerüstes, Gerüst wird gesondert vergütet.
Menge: 55,000 m
Leistungsbereichkatalog: 047
Kostengruppe DIN 276 2018-12: 422

**2.1.110 Wärmedämmung Ummantelung Rohr DN32 Gebäude Mineralwolle Rohrschale D 30mm Mantel Alu-Grobkorn-Folie**
STLB-Bau 2025-10 047
Wärmedämmung einschl. Ummantelung DIN 4140 an haus- und betriebstechnischen Anlagen, an Rohrleitung, DN 32, Mindestabstände DIN 4140 sind nicht eingehalten, im Gebäude, Dämmung aus Mineralwolle DIN EN 14303, als Rohrschale, Dämmschichtdicke 30 mm, Baustoffklasse DIN 4102-1 A2 (nichtbrennbar), Wärmeleitfähigkeit 0,035 W/(mK) bei 40 Grad C Mitteltemperatur DIN EN 12667, kaschiert mit Alufolie, Ummantelung aus Aluminium-Grobkorn-Folie, Arbeitshöhe des Montageortes bis 7,5 m über der Standfläche des hierfür erforderlichen Gerüstes, Gerüst wird gesondert vergütet.
Menge: 45,000 m
Leistungsbereichkatalog: 047
Kostengruppe DIN 276 2018-12: 422

**2.1.120 Wärmedämmung Ummantelung Rohr DN40 Gebäude Mineralwolle Rohrschale D 40mm Mantel Alu-Grobkorn-Folie**
STLB-Bau 2025-10 047
Wärmedämmung einschl. Ummantelung DIN 4140 an haus- und betriebstechnischen Anlagen, an Rohrleitung, DN 40, Mindestabstände DIN 4140 sind nicht eingehalten, im Gebäude, Dämmung aus Mineralwolle DIN EN 14303, als Rohrschale, Dämmschichtdicke 40 mm, Baustoffklasse DIN 4102-1 A2 (nichtbrennbar), Wärmeleitfähigkeit 0,035 W/(mK) bei 40 Grad C Mitteltemperatur DIN EN 12667, kaschiert mit Alufolie, Ummantelung aus Aluminium-Grobkorn-Folie, Arbeitshöhe des Montageortes bis 7,5 m über der Standfläche des hierfür erforderlichen Gerüstes, Gerüst wird gesondert vergütet.
Menge: 70,000 m
Leistungsbereichkatalog: 047
Kostengruppe DIN 276 2018-12: 422

**2.1.130 Bogen Mineralwolle Wärmedämmung Ummantelung Rohr DN15 Gebäude 0,035W/(mK) D 20mm kaschiert Alu-Folie Mantel Alu-Grobkorn-Folie**
STLB-Bau 2025-10 047
Bogen aus Mineralwolle DIN EN 14303, Wärmedämmung einschl. Ummantelung DIN 4140 an haus- und betriebstechnischen Anlagen, an Rohrleitung, DN 15, Mindestabstände DIN 4140 sind nicht eingehalten, im Gebäude, Baustoffklasse DIN 4102-1 A2 (nichtbrennbar), Wärmeleitfähigkeit 0,035 W/(mK) bei 40 Grad C Mitteltemperatur DIN EN 12667, Dämmschichtdicke 20 mm, kaschiert mit Aluminiumfolie, Ummantelung aus Aluminium-Grobkorn-Folie, Arbeitshöhe des Montageortes bis 3,5 m über der Standfläche des hierfür erforderlichen Gerüstes.
Menge: 150,000 St
Leistungsbereichkatalog: 047
Kostengruppe DIN 276 2018-12: 422

**2.1.140 Bogen Mineralwolle Wärmedämmung Ummantelung Rohr DN20 Gebäude 0,035W/(mK) D 20mm kaschiert Alu-Folie Mantel Alu-Grobkorn-Folie**
STLB-Bau 2025-10 047
Bogen aus Mineralwolle DIN EN 14303, Wärmedämmung einschl. Ummantelung DIN 4140 an haus- und betriebstechnischen Anlagen, an Rohrleitung, DN 20, Mindestabstände DIN 4140 sind nicht eingehalten, im Gebäude, Baustoffklasse DIN 4102-1 A2 (nichtbrennbar), Wärmeleitfähigkeit 0,035 W/(mK) bei 40 Grad C Mitteltemperatur DIN EN 12667, Dämmschichtdicke 20 mm, kaschiert mit Aluminiumfolie, Ummantelung aus Aluminium-Grobkorn-Folie, Arbeitshöhe des Montageortes bis 3,5 m über der Standfläche des hierfür erforderlichen Gerüstes.
Menge: 6,000 St
Leistungsbereichkatalog: 047
Kostengruppe DIN 276 2018-12: 422

**2.1.150 Bogen Mineralwolle Wärmedämmung Ummantelung Rohr DN25 Gebäude 0,035W/(mK) D 30mm kaschiert Alu-Folie Mantel Alu-Grobkorn-Folie**
STLB-Bau 2025-10 047
Bogen aus Mineralwolle DIN EN 14303, Wärmedämmung einschl. Ummantelung DIN 4140 an haus- und betriebstechnischen Anlagen, an Rohrleitung, DN 25, Mindestabstände DIN 4140 sind nicht eingehalten, im Gebäude, Baustoffklasse DIN 4102-1 A2 (nichtbrennbar), Wärmeleitfähigkeit 0,035 W/(mK) bei 40 Grad C Mitteltemperatur DIN EN 12667, Dämmschichtdicke 30 mm, kaschiert mit Aluminiumfolie, Ummantelung aus Aluminium-Grobkorn-Folie, Arbeitshöhe des Montageortes bis 3,5 m über der Standfläche des hierfür erforderlichen Gerüstes.
Menge: 40,000 St
Leistungsbereichkatalog: 047
Kostengruppe DIN 276 2018-12: 422

**2.1.160 Bogen Mineralwolle Wärmedämmung Ummantelung Rohr DN32 Gebäude 0,035W/(mK) D 30mm kaschiert Alu-Folie Mantel Alu-Grobkorn-Folie**
STLB-Bau 2025-10 047
Bogen aus Mineralwolle DIN EN 14303, Wärmedämmung einschl. Ummantelung DIN 4140 an haus- und betriebstechnischen Anlagen, an Rohrleitung, DN 32, Mindestabstände DIN 4140 sind nicht eingehalten, im Gebäude, Baustoffklasse DIN 4102-1 A2 (nichtbrennbar), Wärmeleitfähigkeit 0,035 W/(mK) bei 40 Grad C Mitteltemperatur DIN EN 12667, Dämmschichtdicke 30 mm, kaschiert mit Aluminiumfolie, Ummantelung aus Aluminium-Grobkorn-Folie, Arbeitshöhe des Montageortes bis 3,5 m über der Standfläche des hierfür erforderlichen Gerüstes.
Menge: 10,000 St
Leistungsbereichkatalog: 047
Kostengruppe DIN 276 2018-12: 422

**2.1.170 Bogen Mineralwolle Wärmedämmung Ummantelung Rohr DN40 Gebäude 0,035W/(mK) D 40mm kaschiert Alu-Folie Mantel Alu-Grobkorn-Folie**
STLB-Bau 2025-10 047
Bogen aus Mineralwolle DIN EN 14303, Wärmedämmung einschl. Ummantelung DIN 4140 an haus- und betriebstechnischen Anlagen, an Rohrleitung, DN 40, Mindestabstände DIN 4140 sind nicht eingehalten, im Gebäude, Baustoffklasse DIN 4102-1 A2 (nichtbrennbar), Wärmeleitfähigkeit 0,035 W/(mK) bei 40 Grad C Mitteltemperatur DIN EN 12667, Dämmschichtdicke 40 mm, kaschiert mit Aluminiumfolie, Ummantelung aus Aluminium-Grobkorn-Folie, Arbeitshöhe des Montageortes bis 3,5 m über der Standfläche des hierfür erforderlichen Gerüstes.
Menge: 21,000 St
Leistungsbereichkatalog: 047
Kostengruppe DIN 276 2018-12: 422

**2.1.180 Bogen Mineralwolle Wärmedämmung Ummantelung Rohr DN50 Gebäude 0,035W/(mK) D 50mm kaschiert Alu-Folie Mantel Alu-Grobkorn-Folie**
STLB-Bau 2025-10 047
Bogen aus Mineralwolle DIN EN 14303, Wärmedämmung einschl. Ummantelung DIN 4140 an haus- und betriebstechnischen Anlagen, an Rohrleitung, DN 50, Mindestabstände DIN 4140 sind nicht eingehalten, im Gebäude, Baustoffklasse DIN 4102-1 A2 (nichtbrennbar), Wärmeleitfähigkeit 0,035 W/(mK) bei 40 Grad C Mitteltemperatur DIN EN 12667, Dämmschichtdicke 50 mm, kaschiert mit Aluminiumfolie, Ummantelung aus Aluminium-Grobkorn-Folie, Arbeitshöhe des Montageortes bis 3,5 m über der Standfläche des hierfür erforderlichen Gerüstes.
Menge: 20,000 St
Leistungsbereichkatalog: 047
Kostengruppe DIN 276 2018-12: 422

**2.1.190 Bogen Mineralwolle Wärmedämmung Ummantelung Rohr DN65 Gebäude 0,035W/(mK) D 60mm kaschiert Alu-Folie Mantel Alu-Grobkorn-Folie**
STLB-Bau 2025-10 047
Bogen aus Mineralwolle DIN EN 14303, Wärmedämmung einschl. Ummantelung DIN 4140 an haus- und betriebstechnischen Anlagen, an Rohrleitung, DN 65, Mindestabstände DIN 4140 sind nicht eingehalten, im Gebäude, Baustoffklasse DIN 4102-1 A2 (nichtbrennbar), Wärmeleitfähigkeit 0,035 W/(mK) bei 40 Grad C Mitteltemperatur DIN EN 12667, Dämmschichtdicke 60 mm, kaschiert mit Aluminiumfolie, Ummantelung aus Aluminium-Grobkorn-Folie, Arbeitshöhe des Montageortes bis 3,5 m über der Standfläche des hierfür erforderlichen Gerüstes.
Menge: 55,000 St
Leistungsbereichkatalog: 047
Kostengruppe DIN 276 2018-12: 422

**2.1.200 Bogen Mineralwolle Wärmedämmung Ummantelung Rohr DN15 Gebäude 0,035W/(mK) D 20mm kaschiert Alu-Folie Mantel Alu-Grobkorn-Folie**
STLB-Bau 2025-10 047
Bogen aus Mineralwolle DIN EN 14303, Wärmedämmung einschl. Ummantelung DIN 4140 an haus- und betriebstechnischen Anlagen, an Rohrleitung, DN 15, Mindestabstände DIN 4140 sind nicht eingehalten, im Gebäude, Baustoffklasse DIN 4102-1 A2 (nichtbrennbar), Wärmeleitfähigkeit 0,035 W/(mK) bei 40 Grad C Mitteltemperatur DIN EN 12667, Dämmschichtdicke 20 mm, kaschiert mit Aluminiumfolie, Ummantelung aus Aluminium-Grobkorn-Folie, Arbeitshöhe des Montageortes bis 7,5 m über der Standfläche des hierfür erforderlichen Gerüstes, Gerüst wird gesondert vergütet.
Menge: 70,000 St
Leistungsbereichkatalog: 047
Kostengruppe DIN 276 2018-12: 422

**2.1.210 Bogen Mineralwolle Wärmedämmung Ummantelung Rohr DN20 Gebäude 0,035W/(mK) D 20mm kaschiert Alu-Folie Mantel Alu-Grobkorn-Folie**
STLB-Bau 2025-10 047
Bogen aus Mineralwolle DIN EN 14303, Wärmedämmung einschl. Ummantelung DIN 4140 an haus- und betriebstechnischen Anlagen, an Rohrleitung, DN 20, Mindestabstände DIN 4140 sind nicht eingehalten, im Gebäude, Baustoffklasse DIN 4102-1 A2 (nichtbrennbar), Wärmeleitfähigkeit 0,035 W/(mK) bei 40 Grad C Mitteltemperatur DIN EN 12667, Dämmschichtdicke 20 mm, kaschiert mit Aluminiumfolie, Ummantelung aus Aluminium-Grobkorn-Folie, Arbeitshöhe des Montageortes bis 7,5 m über der Standfläche des hierfür erforderlichen Gerüstes, Gerüst wird gesondert vergütet.
Menge: 4,000 St
Leistungsbereichkatalog: 047
Kostengruppe DIN 276 2018-12: 422

**2.1.220 Bogen Mineralwolle Wärmedämmung Ummantelung Rohr DN25 Gebäude 0,035W/(mK) D 30mm kaschiert Alu-Folie Mantel Alu-Grobkorn-Folie**
STLB-Bau 2025-10 047
Bogen aus Mineralwolle DIN EN 14303, Wärmedämmung einschl. Ummantelung DIN 4140 an haus- und betriebstechnischen Anlagen, an Rohrleitung, DN 25, Mindestabstände DIN 4140 sind nicht eingehalten, im Gebäude, Baustoffklasse DIN 4102-1 A2 (nichtbrennbar), Wärmeleitfähigkeit 0,035 W/(mK) bei 40 Grad C Mitteltemperatur DIN EN 12667, Dämmschichtdicke 30 mm, kaschiert mit Aluminiumfolie, Ummantelung aus Aluminium-Grobkorn-Folie, Arbeitshöhe des Montageortes bis 7,5 m über der Standfläche des hierfür erforderlichen Gerüstes, Gerüst wird gesondert vergütet.
Menge: 42,000 St
Leistungsbereichkatalog: 047
Kostengruppe DIN 276 2018-12: 422

**2.1.230 Bogen Mineralwolle Wärmedämmung Ummantelung Rohr DN32 Gebäude 0,035W/(mK) D 30mm kaschiert Alu-Folie Mantel Alu-Grobkorn-Folie**
STLB-Bau 2025-10 047
Bogen aus Mineralwolle DIN EN 14303, Wärmedämmung einschl. Ummantelung DIN 4140 an haus- und betriebstechnischen Anlagen, an Rohrleitung, DN 32, Mindestabstände DIN 4140 sind nicht eingehalten, im Gebäude, Baustoffklasse DIN 4102-1 A2 (nichtbrennbar), Wärmeleitfähigkeit 0,035 W/(mK) bei 40 Grad C Mitteltemperatur DIN EN 12667, Dämmschichtdicke 30 mm, kaschiert mit Aluminiumfolie, Ummantelung aus Aluminium-Grobkorn-Folie, Arbeitshöhe des Montageortes bis 7,5 m über der Standfläche des hierfür erforderlichen Gerüstes, Gerüst wird gesondert vergütet.
Menge: 10,000 St
Leistungsbereichkatalog: 047
Kostengruppe DIN 276 2018-12: 422

**2.1.240 Bogen Mineralwolle Wärmedämmung Ummantelung Rohr DN40 Gebäude 0,035W/(mK) D 40mm kaschiert Alu-Folie Mantel Alu-Grobkorn-Folie**
STLB-Bau 2025-10 047
Bogen aus Mineralwolle DIN EN 14303, Wärmedämmung einschl. Ummantelung DIN 4140 an haus- und betriebstechnischen Anlagen, an Rohrleitung, DN 40, Mindestabstände DIN 4140 sind nicht eingehalten, im Gebäude, Baustoffklasse DIN 4102-1 A2 (nichtbrennbar), Wärmeleitfähigkeit 0,035 W/(mK) bei 40 Grad C Mitteltemperatur DIN EN 12667, Dämmschichtdicke 40 mm, kaschiert mit Aluminiumfolie, Ummantelung aus Aluminium-Grobkorn-Folie, Arbeitshöhe des Montageortes bis 7,5 m über der Standfläche des hierfür erforderlichen Gerüstes, Gerüst wird gesondert vergütet.
Menge: 12,000 St
Leistungsbereichkatalog: 047
Kostengruppe DIN 276 2018-12: 422

**2.1.250 T-Stück Mineralwolle Wärmedämmung Ummantelung Rohr DN15 Gebäude 0,035W/(mK) D 20mm kaschiert Alu-Folie Mantel Alu-Grobkorn-Folie**
STLB-Bau 2025-10 047
T-Stück aus Mineralwolle DIN EN 14303, Wärmedämmung einschl. Ummantelung DIN 4140 an haus- und betriebstechnischen Anlagen, an Rohrleitung, DN 15, Mindestabstände DIN 4140 sind nicht eingehalten, im Gebäude, Baustoffklasse DIN 4102-1 A2 (nichtbrennbar), Wärmeleitfähigkeit 0,035 W/(mK) bei 40 Grad C Mitteltemperatur DIN EN 12667, Dämmschichtdicke 20 mm, kaschiert mit Aluminiumfolie, Ummantelung aus Aluminium-Grobkorn-Folie, Arbeitshöhe des Montageortes bis 7,5 m über der Standfläche des hierfür erforderlichen Gerüstes, Gerüst wird gesondert vergütet.
Menge: 21,000 St
Leistungsbereichkatalog: 047
Kostengruppe DIN 276 2018-12: 422

**2.1.260 T-Stück Mineralwolle Wärmedämmung Ummantelung Rohr DN20 Gebäude 0,035W/(mK) D 20mm kaschiert Alu-Folie Mantel Alu-Grobkorn-Folie**
STLB-Bau 2025-10 047
T-Stück aus Mineralwolle DIN EN 14303, Wärmedämmung einschl. Ummantelung DIN 4140 an haus- und betriebstechnischen Anlagen, an Rohrleitung, DN 20, Mindestabstände DIN 4140 sind nicht eingehalten, im Gebäude, Baustoffklasse DIN 4102-1 A2 (nichtbrennbar), Wärmeleitfähigkeit 0,035 W/(mK) bei 40 Grad C Mitteltemperatur DIN EN 12667, Dämmschichtdicke 20 mm, kaschiert mit Aluminiumfolie, Ummantelung aus Aluminium-Grobkorn-Folie, Arbeitshöhe des Montageortes bis 7,5 m über der Standfläche des hierfür erforderlichen Gerüstes, Gerüst wird gesondert vergütet.
Menge: 17,000 St
Leistungsbereichkatalog: 047
Kostengruppe DIN 276 2018-12: 422

**2.1.270 T-Stück Mineralwolle Wärmedämmung Ummantelung Rohr DN25 Gebäude 0,035W/(mK) D 30mm kaschiert Alu-Folie Mantel Alu-Grobkorn-Folie**
STLB-Bau 2025-10 047
T-Stück aus Mineralwolle DIN EN 14303, Wärmedämmung einschl. Ummantelung DIN 4140 an haus- und betriebstechnischen Anlagen, an Rohrleitung, DN 25, Mindestabstände DIN 4140 sind nicht eingehalten, im Gebäude, Baustoffklasse DIN 4102-1 A2 (nichtbrennbar), Wärmeleitfähigkeit 0,035 W/(mK) bei 40 Grad C Mitteltemperatur DIN EN 12667, Dämmschichtdicke 30 mm, kaschiert mit Aluminiumfolie, Ummantelung aus Aluminium-Grobkorn-Folie, Arbeitshöhe des Montageortes bis 7,5 m über der Standfläche des hierfür erforderlichen Gerüstes, Gerüst wird gesondert vergütet.
Menge: 8,000 St
Leistungsbereichkatalog: 047
Kostengruppe DIN 276 2018-12: 422

**2.1.280 T-Stück Mineralwolle Wärmedämmung Ummantelung Rohr DN32 Gebäude 0,035W/(mK) D 30mm kaschiert Alu-Folie Mantel Alu-Grobkorn-Folie**
STLB-Bau 2025-10 047
T-Stück aus Mineralwolle DIN EN 14303, Wärmedämmung einschl. Ummantelung DIN 4140 an haus- und betriebstechnischen Anlagen, an Rohrleitung, DN 32, Mindestabstände DIN 4140 sind nicht eingehalten, im Gebäude, Baustoffklasse DIN 4102-1 A2 (nichtbrennbar), Wärmeleitfähigkeit 0,035 W/(mK) bei 40 Grad C Mitteltemperatur DIN EN 12667, Dämmschichtdicke 30 mm, kaschiert mit Aluminiumfolie, Ummantelung aus Aluminium-Grobkorn-Folie, Arbeitshöhe des Montageortes bis 7,5 m über der Standfläche des hierfür erforderlichen Gerüstes, Gerüst wird gesondert vergütet.
Menge: 19,000 St
Leistungsbereichkatalog: 047
Kostengruppe DIN 276 2018-12: 422

**2.1.290 T-Stück Mineralwolle Wärmedämmung Ummantelung Rohr DN40 Gebäude 0,035W/(mK) D 40mm kaschiert Alu-Folie Mantel Alu-Grobkorn-Folie**
STLB-Bau 2025-10 047
T-Stück aus Mineralwolle DIN EN 14303, Wärmedämmung einschl. Ummantelung DIN 4140 an haus- und betriebstechnischen Anlagen, an Rohrleitung, DN 40, Mindestabstände DIN 4140 sind nicht eingehalten, im Gebäude, Baustoffklasse DIN 4102-1 A2 (nichtbrennbar), Wärmeleitfähigkeit 0,035 W/(mK) bei 40 Grad C Mitteltemperatur DIN EN 12667, Dämmschichtdicke 40 mm, kaschiert mit Aluminiumfolie, Ummantelung aus Aluminium-Grobkorn-Folie, Arbeitshöhe des Montageortes bis 7,5 m über der Standfläche des hierfür erforderlichen Gerüstes, Gerüst wird gesondert vergütet.
Menge: 10,000 St
Leistungsbereichkatalog: 047
Kostengruppe DIN 276 2018-12: 422

**2.1.295 T-Stück Mineralwolle Wärmedämmung Ummantelung Rohr DN50 Gebäude 0,035W/(mK) D 50mm kaschiert Alu-Folie Mantel Alu-Grobkorn-Folie**
STLB-Bau 2025-10 047
T-Stück aus Mineralwolle DIN EN 14303, Wärmedämmung einschl. Ummantelung DIN 4140 an haus- und betriebstechnischen Anlagen, an Rohrleitung, DN 50, Mindestabstände DIN 4140 sind nicht eingehalten, im Gebäude, Baustoffklasse DIN 4102-1 A2 (nichtbrennbar), Wärmeleitfähigkeit 0,035 W/(mK) bei 40 Grad C Mitteltemperatur DIN EN 12667, Dämmschichtdicke 50 mm, kaschiert mit Aluminiumfolie, Ummantelung aus Aluminium-Grobkorn-Folie, Arbeitshöhe des Montageortes bis 7,5 m über der Standfläche des hierfür erforderlichen Gerüstes, Gerüst wird gesondert vergütet.
Menge: 6,000 St
Leistungsbereichkatalog: 047
Kostengruppe DIN 276 2018-12: 422

**2.1.297 T-Stück Mineralwolle Wärmedämmung Ummantelung Rohr DN65 Gebäude 0,035W/(mK) D 60mm kaschiert Alu-Folie Mantel Alu-Grobkorn-Folie**
STLB-Bau 2025-10 047
T-Stück aus Mineralwolle DIN EN 14303, Wärmedämmung einschl. Ummantelung DIN 4140 an haus- und betriebstechnischen Anlagen, an Rohrleitung, DN 65, Mindestabstände DIN 4140 sind nicht eingehalten, im Gebäude, Baustoffklasse DIN 4102-1 A2 (nichtbrennbar), Wärmeleitfähigkeit 0,035 W/(mK) bei 40 Grad C Mitteltemperatur DIN EN 12667, Dämmschichtdicke 60 mm, kaschiert mit Aluminiumfolie, Ummantelung aus Aluminium-Grobkorn-Folie, Arbeitshöhe des Montageortes bis 7,5 m über der Standfläche des hierfür erforderlichen Gerüstes, Gerüst wird gesondert vergütet.
Menge: 9,000 St
Leistungsbereichkatalog: 047
Kostengruppe DIN 276 2018-12: 422

**2.1.300 Reduzierung Mineralwolle Wärmedämmung Ummantelung Rohr DN20 Gebäude 0,035W/(mK) D 20mm kaschiert Alu-Folie Mantel Alu-Grobkorn-Folie**
STLB-Bau 2025-10 047
Reduzierung aus Mineralwolle DIN EN 14303, Wärmedämmung einschl. Ummantelung DIN 4140 an haus- und betriebstechnischen Anlagen, an Rohrleitung, DN 20, Mindestabstände DIN 4140 sind nicht eingehalten, im Gebäude, Baustoffklasse DIN 4102-1 A2 (nichtbrennbar), Wärmeleitfähigkeit 0,035 W/(mK) bei 40 Grad C Mitteltemperatur DIN EN 12667, Dämmschichtdicke 20 mm, kaschiert mit Aluminiumfolie, Ummantelung aus Aluminium-Grobkorn-Folie.
Menge: 6,000 St
Leistungsbereichkatalog: 047
Kostengruppe DIN 276 2018-12: 422

**2.1.310 Reduzierung Mineralwolle Wärmedämmung Ummantelung Rohr DN25 Gebäude 0,035W/(mK) D 30mm kaschiert Alu-Folie Mantel Alu-Grobkorn-Folie**
STLB-Bau 2025-10 047
Reduzierung aus Mineralwolle DIN EN 14303, Wärmedämmung einschl. Ummantelung DIN 4140 an haus- und betriebstechnischen Anlagen, an Rohrleitung, DN 25, Mindestabstände DIN 4140 sind nicht eingehalten, im Gebäude, Baustoffklasse DIN 4102-1 A2 (nichtbrennbar), Wärmeleitfähigkeit 0,035 W/(mK) bei 40 Grad C Mitteltemperatur DIN EN 12667, Dämmschichtdicke 30 mm, kaschiert mit Aluminiumfolie, Ummantelung aus Aluminium-Grobkorn-Folie.
Menge: 12,000 St
Leistungsbereichkatalog: 047
Kostengruppe DIN 276 2018-12: 422

**2.1.320 Reduzierung Mineralwolle Wärmedämmung Ummantelung Rohr DN32 Gebäude 0,035W/(mK) D 30mm kaschiert Alu-Folie Mantel Alu-Grobkorn-Folie**
STLB-Bau 2025-10 047
Reduzierung aus Mineralwolle DIN EN 14303, Wärmedämmung einschl. Ummantelung DIN 4140 an haus- und betriebstechnischen Anlagen, an Rohrleitung, DN 32, Mindestabstände DIN 4140 sind nicht eingehalten, im Gebäude, Baustoffklasse DIN 4102-1 A2 (nichtbrennbar), Wärmeleitfähigkeit 0,035 W/(mK) bei 40 Grad C Mitteltemperatur DIN EN 12667, Dämmschichtdicke 30 mm, kaschiert mit Aluminiumfolie, Ummantelung aus Aluminium-Grobkorn-Folie.
Menge: 10,000 St
Leistungsbereichkatalog: 047
Kostengruppe DIN 276 2018-12: 422

**2.1.330 Reduzierung Mineralwolle Wärmedämmung Ummantelung Rohr DN40 Gebäude 0,035W/(mK) D 40mm kaschiert Alu-Folie Mantel Alu-Grobkorn-Folie**
STLB-Bau 2025-10 047
Reduzierung aus Mineralwolle DIN EN 14303, Wärmedämmung einschl. Ummantelung DIN 4140 an haus- und betriebstechnischen Anlagen, an Rohrleitung, DN 40, Mindestabstände DIN 4140 sind nicht eingehalten, im Gebäude, Baustoffklasse DIN 4102-1 A2 (nichtbrennbar), Wärmeleitfähigkeit 0,035 W/(mK) bei 40 Grad C Mitteltemperatur DIN EN 12667, Dämmschichtdicke 40 mm, kaschiert mit Aluminiumfolie, Ummantelung aus Aluminium-Grobkorn-Folie.
Menge: 4,000 St
Leistungsbereichkatalog: 047
Kostengruppe DIN 276 2018-12: 422

**2.1.340 Reduzierung Mineralwolle Wärmedämmung Ummantelung Rohr DN50 Gebäude 0,035W/(mK) D 50mm kaschiert Alu-Folie Mantel Alu-Grobkorn-Folie**
STLB-Bau 2025-10 047
Reduzierung aus Mineralwolle DIN EN 14303, Wärmedämmung einschl. Ummantelung DIN 4140 an haus- und betriebstechnischen Anlagen, an Rohrleitung, DN 50, Mindestabstände DIN 4140 sind nicht eingehalten, im Gebäude, Baustoffklasse DIN 4102-1 A2 (nichtbrennbar), Wärmeleitfähigkeit 0,035 W/(mK) bei 40 Grad C Mitteltemperatur DIN EN 12667, Dämmschichtdicke 50 mm, kaschiert mit Aluminiumfolie, Ummantelung aus Aluminium-Grobkorn-Folie.
Menge: 2,000 St
Leistungsbereichkatalog: 047
Kostengruppe DIN 276 2018-12: 422

**2.1.350 Reduzierung Mineralwolle Wärmedämmung Ummantelung Rohr DN65 Gebäude 0,035W/(mK) D 60mm kaschiert Alu-Folie Mantel Alu-Grobkorn-Folie**
STLB-Bau 2025-10 047
Reduzierung aus Mineralwolle DIN EN 14303, Wärmedämmung einschl. Ummantelung DIN 4140 an haus- und betriebstechnischen Anlagen, an Rohrleitung, DN 65, Mindestabstände DIN 4140 sind nicht eingehalten, im Gebäude, Baustoffklasse DIN 4102-1 A2 (nichtbrennbar), Wärmeleitfähigkeit 0,035 W/(mK) bei 40 Grad C Mitteltemperatur DIN EN 12667, Dämmschichtdicke 60 mm, kaschiert mit Aluminiumfolie, Ummantelung aus Aluminium-Grobkorn-Folie.
Menge: 10,000 St
Leistungsbereichkatalog: 047
Kostengruppe DIN 276 2018-12: 422

**2.1.360 Kappe Mineralwolle Wärmedämmung Ummantelung Rohr DN15 Gebäude 0,035W/(mK) D 60mm kaschiert Alu-Folie Mantel Alu-Grobkorn-Folie**
STLB-Bau 2025-10 047
Kappe aus Mineralwolle DIN EN 14303, Wärmedämmung einschl. Ummantelung DIN 4140 an haus- und betriebstechnischen Anlagen, an Rohrleitung, DN 15, Mindestabstände DIN 4140 sind nicht eingehalten, im Gebäude, Baustoffklasse DIN 4102-1 A2 (nichtbrennbar), Wärmeleitfähigkeit 0,035 W/(mK) bei 40 Grad C Mitteltemperatur DIN EN 12667, Dämmschichtdicke 60 mm, kaschiert mit Aluminiumfolie, Ummantelung aus Aluminium-Grobkorn-Folie.
Menge: 20,000 St
Leistungsbereichkatalog: 047
Kostengruppe DIN 276 2018-12: 422

**2.1.370 Kappe Mineralwolle Wärmedämmung Ummantelung Rohr DN20 Gebäude 0,035W/(mK) D 60mm kaschiert Alu-Folie Mantel Alu-Grobkorn-Folie**
STLB-Bau 2025-10 047
Kappe aus Mineralwolle DIN EN 14303, Wärmedämmung einschl. Ummantelung DIN 4140 an haus- und betriebstechnischen Anlagen, an Rohrleitung, DN 20, Mindestabstände DIN 4140 sind nicht eingehalten, im Gebäude, Baustoffklasse DIN 4102-1 A2 (nichtbrennbar), Wärmeleitfähigkeit 0,035 W/(mK) bei 40 Grad C Mitteltemperatur DIN EN 12667, Dämmschichtdicke 60 mm, kaschiert mit Aluminiumfolie, Ummantelung aus Aluminium-Grobkorn-Folie.
Menge: 10,000 St
Leistungsbereichkatalog: 047
Kostengruppe DIN 276 2018-12: 422

**2.1.380 Kappe Mineralwolle Wärmedämmung Ummantelung Rohr DN25 Gebäude 0,035W/(mK) D 60mm kaschiert Alu-Folie Mantel Alu-Grobkorn-Folie**
STLB-Bau 2025-10 047
Kappe aus Mineralwolle DIN EN 14303, Wärmedämmung einschl. Ummantelung DIN 4140 an haus- und betriebstechnischen Anlagen, an Rohrleitung, DN 25, Mindestabstände DIN 4140 sind nicht eingehalten, im Gebäude, Baustoffklasse DIN 4102-1 A2 (nichtbrennbar), Wärmeleitfähigkeit 0,035 W/(mK) bei 40 Grad C Mitteltemperatur DIN EN 12667, Dämmschichtdicke 60 mm, kaschiert mit Aluminiumfolie, Ummantelung aus Aluminium-Grobkorn-Folie.
Menge: 3,000 St
Leistungsbereichkatalog: 047
Kostengruppe DIN 276 2018-12: 422

**2.1.390 Kappe Mineralwolle Wärmedämmung Ummantelung Rohr DN32 Gebäude 0,035W/(mK) D 60mm kaschiert Alu-Folie Mantel Alu-Grobkorn-Folie**
STLB-Bau 2025-10 047
Kappe aus Mineralwolle DIN EN 14303, Wärmedämmung einschl. Ummantelung DIN 4140 an haus- und betriebstechnischen Anlagen, an Rohrleitung, DN 32, Mindestabstände DIN 4140 sind nicht eingehalten, im Gebäude, Baustoffklasse DIN 4102-1 A2 (nichtbrennbar), Wärmeleitfähigkeit 0,035 W/(mK) bei 40 Grad C Mitteltemperatur DIN EN 12667, Dämmschichtdicke 60 mm, kaschiert mit Aluminiumfolie, Ummantelung aus Aluminium-Grobkorn-Folie.
Menge: 6,000 St
Leistungsbereichkatalog: 047
Kostengruppe DIN 276 2018-12: 422

**2.1.400 Kappe Mineralwolle Wärmedämmung Ummantelung Rohr DN40 Gebäude 0,035W/(mK) D 60mm kaschiert Alu-Folie Mantel Alu-Grobkorn-Folie**
STLB-Bau 2025-10 047
Kappe aus Mineralwolle DIN EN 14303, Wärmedämmung einschl. Ummantelung DIN 4140 an haus- und betriebstechnischen Anlagen, an Rohrleitung, DN 40, Mindestabstände DIN 4140 sind nicht eingehalten, im Gebäude, Baustoffklasse DIN 4102-1 A2 (nichtbrennbar), Wärmeleitfähigkeit 0,035 W/(mK) bei 40 Grad C Mitteltemperatur DIN EN 12667, Dämmschichtdicke 60 mm, kaschiert mit Aluminiumfolie, Ummantelung aus Aluminium-Grobkorn-Folie.
Menge: 2,000 St
Leistungsbereichkatalog: 047
Kostengruppe DIN 276 2018-12: 422

**2.1.410 Kappe Mineralwolle Wärmedämmung Ummantelung Rohr DN50 Gebäude 0,035W/(mK) D 60mm kaschiert Alu-Folie Mantel Alu-Grobkorn-Folie**
STLB-Bau 2025-10 047
Kappe aus Mineralwolle DIN EN 14303, Wärmedämmung einschl. Ummantelung DIN 4140 an haus- und betriebstechnischen Anlagen, an Rohrleitung, DN 50, Mindestabstände DIN 4140 sind nicht eingehalten, im Gebäude, Baustoffklasse DIN 4102-1 A2 (nichtbrennbar), Wärmeleitfähigkeit 0,035 W/(mK) bei 40 Grad C Mitteltemperatur DIN EN 12667, Dämmschichtdicke 60 mm, kaschiert mit Aluminiumfolie, Ummantelung aus Aluminium-Grobkorn-Folie.
Menge: 4,000 St
Leistungsbereichkatalog: 047
Kostengruppe DIN 276 2018-12: 422

**2.1.420 Kappe Mineralwolle Wärmedämmung Ummantelung Rohr DN65 Gebäude 0,035W/(mK) D 60mm kaschiert Alu-Folie Mantel Alu-Grobkorn-Folie**
STLB-Bau 2025-10 047
Kappe aus Mineralwolle DIN EN 14303, Wärmedämmung einschl. Ummantelung DIN 4140 an haus- und betriebstechnischen Anlagen, an Rohrleitung, DN 65, Mindestabstände DIN 4140 sind nicht eingehalten, im Gebäude, Baustoffklasse DIN 4102-1 A2 (nichtbrennbar), Wärmeleitfähigkeit 0,035 W/(mK) bei 40 Grad C Mitteltemperatur DIN EN 12667, Dämmschichtdicke 60 mm, kaschiert mit Aluminiumfolie, Ummantelung aus Aluminium-Grobkorn-Folie.
Menge: 2,000 St
Leistungsbereichkatalog: 047
Kostengruppe DIN 276 2018-12: 422

**2.1.430 Wärmedämmung Ummantelung Flanschenpaar DN15 Gebäude Mineralwolle Matte D 20mm Mantel Alu-Grobkorn-Folie**
STLB-Bau 2025-10 047
Wärmedämmung einschl. Ummantelung DIN 4140 an haus- und betriebstechnischen Anlagen, an Flanschenpaar, DN 15, Mindestabstände DIN 4140 sind nicht eingehalten, im Gebäude, Dämmung aus Mineralwolle DIN EN 14303, als Lamellenmatte, einlagig, Dämmschichtdicke 20 mm, Baustoffklasse DIN 4102-1 A2 (nichtbrennbar), Wärmeleitfähigkeit 0,035 W/(mK) bei 40 Grad C Mitteltemperatur DIN EN 12667, unkaschiert, Ummantelung aus Aluminium-Grobkorn-Folie, Arbeitshöhe des Montageortes bis 3,5 m über der Standfläche des hierfür erforderlichen Gerüstes.
Menge: 2,000 St
Leistungsbereichkatalog: 047
Kostengruppe DIN 276 2018-12: 422

**2.1.440 Wärmedämmung Ummantelung Flanschenpaar DN20 Gebäude Mineralwolle Matte D 20mm Mantel Alu-Grobkorn-Folie**
STLB-Bau 2025-10 047
Wärmedämmung einschl. Ummantelung DIN 4140 an haus- und betriebstechnischen Anlagen, an Flanschenpaar, DN 20, Mindestabstände DIN 4140 sind nicht eingehalten, im Gebäude, Dämmung aus Mineralwolle DIN EN 14303, als Lamellenmatte, einlagig, Dämmschichtdicke 20 mm, Baustoffklasse DIN 4102-1 A2 (nichtbrennbar), Wärmeleitfähigkeit 0,035 W/(mK) bei 40 Grad C Mitteltemperatur DIN EN 12667, unkaschiert, Ummantelung aus Aluminium-Grobkorn-Folie, Arbeitshöhe des Montageortes bis 3,5 m über der Standfläche des hierfür erforderlichen Gerüstes.
Menge: 4,000 St
Leistungsbereichkatalog: 047
Kostengruppe DIN 276 2018-12: 422

**2.1.450 Wärmedämmung Ummantelung Flanschenpaar DN25 Gebäude Mineralwolle Matte D 30mm Mantel Alu-Grobkorn-Folie**
STLB-Bau 2025-10 047
Wärmedämmung einschl. Ummantelung DIN 4140 an haus- und betriebstechnischen Anlagen, an Flanschenpaar, DN 25, Mindestabstände DIN 4140 sind nicht eingehalten, im Gebäude, Dämmung aus Mineralwolle DIN EN 14303, als Lamellenmatte, einlagig, Dämmschichtdicke 30 mm, Baustoffklasse DIN 4102-1 A2 (nichtbrennbar), Wärmeleitfähigkeit 0,035 W/(mK) bei 40 Grad C Mitteltemperatur DIN EN 12667, unkaschiert, Ummantelung aus Aluminium-Grobkorn-Folie, Arbeitshöhe des Montageortes bis 3,5 m über der Standfläche des hierfür erforderlichen Gerüstes.
Menge: 20,000 St
Leistungsbereichkatalog: 047
Kostengruppe DIN 276 2018-12: 422

**2.1.460 Wärmedämmung Ummantelung Flanschenpaar DN32 Gebäude Mineralwolle Matte D 30mm Mantel Alu-Grobkorn-Folie**
STLB-Bau 2025-10 047
Wärmedämmung einschl. Ummantelung DIN 4140 an haus- und betriebstechnischen Anlagen, an Flanschenpaar, DN 32, Mindestabstände DIN 4140 sind nicht eingehalten, im Gebäude, Dämmung aus Mineralwolle DIN EN 14303, als Lamellenmatte, einlagig, Dämmschichtdicke 30 mm, Baustoffklasse DIN 4102-1 A2 (nichtbrennbar), Wärmeleitfähigkeit 0,035 W/(mK) bei 40 Grad C Mitteltemperatur DIN EN 12667, unkaschiert, Ummantelung aus Aluminium-Grobkorn-Folie, Arbeitshöhe des Montageortes bis 3,5 m über der Standfläche des hierfür erforderlichen Gerüstes.
Menge: 18,000 St
Leistungsbereichkatalog: 047
Kostengruppe DIN 276 2018-12: 422

**2.1.470 Wärmedämmung Ummantelung Flanschenpaar DN40 Gebäude Mineralwolle Matte D 40mm Mantel Alu-Grobkorn-Folie**
STLB-Bau 2025-10 047
Wärmedämmung einschl. Ummantelung DIN 4140 an haus- und betriebstechnischen Anlagen, an Flanschenpaar, DN 40, Mindestabstände DIN 4140 sind nicht eingehalten, im Gebäude, Dämmung aus Mineralwolle DIN EN 14303, als Lamellenmatte, einlagig, Dämmschichtdicke 40 mm, Baustoffklasse DIN 4102-1 A2 (nichtbrennbar), Wärmeleitfähigkeit 0,035 W/(mK) bei 40 Grad C Mitteltemperatur DIN EN 12667, unkaschiert, Ummantelung aus Aluminium-Grobkorn-Folie, Arbeitshöhe des Montageortes bis 3,5 m über der Standfläche des hierfür erforderlichen Gerüstes.
Menge: 20,000 St
Leistungsbereichkatalog: 047
Kostengruppe DIN 276 2018-12: 422

**2.1.480 Wärmedämmung Ummantelung Flanschenpaar DN50 Gebäude Mineralwolle Matte D 50mm Mantel Alu-Grobkorn-Folie**
STLB-Bau 2025-10 047
Wärmedämmung einschl. Ummantelung DIN 4140 an haus- und betriebstechnischen Anlagen, an Flanschenpaar, DN 50, Mindestabstände DIN 4140 sind nicht eingehalten, im Gebäude, Dämmung aus Mineralwolle DIN EN 14303, als Lamellenmatte, einlagig, Dämmschichtdicke 50 mm, Baustoffklasse DIN 4102-1 A2 (nichtbrennbar), Wärmeleitfähigkeit 0,035 W/(mK) bei 40 Grad C Mitteltemperatur DIN EN 12667, unkaschiert, Ummantelung aus Aluminium-Grobkorn-Folie, Arbeitshöhe des Montageortes bis 3,5 m über der Standfläche des hierfür erforderlichen Gerüstes.
Menge: 20,000 St
Leistungsbereichkatalog: 047
Kostengruppe DIN 276 2018-12: 422

**2.1.490 Wärmedämmung Ummantelung Flanschenpaar DN65 Gebäude Mineralwolle Matte D 60mm Mantel Alu-Grobkorn-Folie**
STLB-Bau 2025-10 047
Wärmedämmung einschl. Ummantelung DIN 4140 an haus- und betriebstechnischen Anlagen, an Flanschenpaar, DN 65, Mindestabstände DIN 4140 sind nicht eingehalten, im Gebäude, Dämmung aus Mineralwolle DIN EN 14303, als Lamellenmatte, einlagig, Dämmschichtdicke 60 mm, Baustoffklasse DIN 4102-1 A2 (nichtbrennbar), Wärmeleitfähigkeit 0,035 W/(mK) bei 40 Grad C Mitteltemperatur DIN EN 12667, unkaschiert, Ummantelung aus Aluminium-Grobkorn-Folie, Arbeitshöhe des Montageortes bis 3,5 m über der Standfläche des hierfür erforderlichen Gerüstes.
Menge: 40,000 St
Leistungsbereichkatalog: 047
Kostengruppe DIN 276 2018-12: 422

**2.1.500 Wärmedämmung Ummantelung Lufttopf DN100 Gebäude Mineralwolle Matte D 100mm Mantel Alu-Grobkorn-Folie**
STLB-Bau 2025-10 047
Wärmedämmung einschl. Ummantelung DIN 4140 an haus- und betriebstechnischen Anlagen, an Lufttopf, DN 100, mit 3 Anschlussstutzen, Mindestabstände DIN 4140 sind nicht eingehalten, im Gebäude, Dämmung aus Mineralwolle DIN EN 14303, als Lamellenmatte, einlagig, Dämmschichtdicke 100 mm, Baustoffklasse DIN 4102-1 A2 (nichtbrennbar), Wärmeleitfähigkeit 0,035 W/(mK) bei 40 Grad C Mitteltemperatur DIN EN 12667, unkaschiert, Ummantelung aus Aluminium-Grobkorn-Folie, Arbeitshöhe des Montageortes bis 3,5 m über der Standfläche des hierfür erforderlichen Gerüstes.
Menge: 6,000 St
Leistungsbereichkatalog: 047
Kostengruppe DIN 276 2018-12: 422

**2.1.510 Wärmedämmung Ummantelung Durchgangs-Regelventil DN32 Gebäude Mineralwolle Matte D 100mm Mantel Blech AlMg2Mn0,8**
STLB-Bau 2025-10 047
Wärmedämmung einschl. Ummantelung DIN 4140 an haus- und betriebstechnischen Anlagen, an Durchgangs-Regelventil, DN 32, Mindestabstände DIN 4140 sind nicht eingehalten, im Gebäude, Dämmung aus Mineralwolle DIN EN 14303, als Lamellenmatte, einlagig, Dämmschichtdicke 100 mm, Baustoffklasse DIN 4102-1 A2 (nichtbrennbar), Wärmeleitfähigkeit 0,035 W/(mK) bei 40 Grad C Mitteltemperatur DIN EN 12667, unkaschiert, Ummantelung aus nichtprofiliertem Blech, Aluminium, AlMg2Mn0,8, befestigen mit aluminiumplattierten Stahlbändern, Arbeitshöhe des Montageortes bis 3,5 m über der Standfläche des hierfür erforderlichen Gerüstes.
Menge: 1,000 St
Leistungsbereichkatalog: 047
Kostengruppe DIN 276 2018-12: 422

**2.1.520 Wärmedämmung Ummantelung Durchgangs-Regelventil DN40 Gebäude Mineralwolle Matte D 100mm Mantel Blech AlMg2Mn0,8**
STLB-Bau 2025-10 047
Wärmedämmung einschl. Ummantelung DIN 4140 an haus- und betriebstechnischen Anlagen, an Durchgangs-Regelventil, DN 40, Mindestabstände DIN 4140 sind nicht eingehalten, im Gebäude, Dämmung aus Mineralwolle DIN EN 14303, als Lamellenmatte, einlagig, Dämmschichtdicke 100 mm, Baustoffklasse DIN 4102-1 A2 (nichtbrennbar), Wärmeleitfähigkeit 0,035 W/(mK) bei 40 Grad C Mitteltemperatur DIN EN 12667, unkaschiert, Ummantelung aus nichtprofiliertem Blech, Aluminium, AlMg2Mn0,8, befestigen mit aluminiumplattierten Stahlbändern, Arbeitshöhe des Montageortes bis 3,5 m über der Standfläche des hierfür erforderlichen Gerüstes.
Menge: 1,000 St
Leistungsbereichkatalog: 047
Kostengruppe DIN 276 2018-12: 422

**2.1.530 Wärmedämmung Ummantelung Durchgangs-Regelventil DN50 Gebäude Mineralwolle Matte D 100mm Mantel Blech AlMg2Mn0,8**
STLB-Bau 2025-10 047
Wärmedämmung einschl. Ummantelung DIN 4140 an haus- und betriebstechnischen Anlagen, an Durchgangs-Regelventil, DN 50, Mindestabstände DIN 4140 sind nicht eingehalten, im Gebäude, Dämmung aus Mineralwolle DIN EN 14303, als Lamellenmatte, einlagig, Dämmschichtdicke 100 mm, Baustoffklasse DIN 4102-1 A2 (nichtbrennbar), Wärmeleitfähigkeit 0,035 W/(mK) bei 40 Grad C Mitteltemperatur DIN EN 12667, unkaschiert, Ummantelung aus nichtprofiliertem Blech, Aluminium, AlMg2Mn0,8, befestigen mit aluminiumplattierten Stahlbändern, Arbeitshöhe des Montageortes bis 3,5 m über der Standfläche des hierfür erforderlichen Gerüstes.
Menge: 1,000 St
Leistungsbereichkatalog: 047
Kostengruppe DIN 276 2018-12: 422

**2.1.540 Wärmedämmung Ummantelung Durchgangs-Regelventil DN65 Gebäude Mineralwolle Matte D 100mm Mantel Blech AlMg2Mn0,8**
STLB-Bau 2025-10 047
Wärmedämmung einschl. Ummantelung DIN 4140 an haus- und betriebstechnischen Anlagen, an Durchgangs-Regelventil, DN 65, Mindestabstände DIN 4140 sind nicht eingehalten, im Gebäude, Dämmung aus Mineralwolle DIN EN 14303, als Lamellenmatte, einlagig, Dämmschichtdicke 100 mm, Baustoffklasse DIN 4102-1 A2 (nichtbrennbar), Wärmeleitfähigkeit 0,035 W/(mK) bei 40 Grad C Mitteltemperatur DIN EN 12667, unkaschiert, Ummantelung aus nichtprofiliertem Blech, Aluminium, AlMg2Mn0,8, befestigen mit aluminiumplattierten Stahlbändern, Arbeitshöhe des Montageortes bis 3,5 m über der Standfläche des hierfür erforderlichen Gerüstes.
Menge: 4,000 St
Leistungsbereichkatalog: 047
Kostengruppe DIN 276 2018-12: 422

**2.1.550 Wärmedämmung Ummantelung Dreiwege-Regelventil DN32 Gebäude Mineralwolle Matte D 100mm Mantel Blech AlMg2Mn0,8**
STLB-Bau 2025-10 047
Wärmedämmung einschl. Ummantelung DIN 4140 an haus- und betriebstechnischen Anlagen, an Dreiwege-Regelventil, DN 32, Mindestabstände DIN 4140 sind nicht eingehalten, im Gebäude, Dämmung aus Mineralwolle DIN EN 14303, als Lamellenmatte, einlagig, Dämmschichtdicke 100 mm, Baustoffklasse DIN 4102-1 A2 (nichtbrennbar), Wärmeleitfähigkeit 0,035 W/(mK) bei 40 Grad C Mitteltemperatur DIN EN 12667, unkaschiert, Ummantelung aus nichtprofiliertem Blech, Aluminium, AlMg2Mn0,8, Arbeitshöhe des Montageortes bis 3,5 m über der Standfläche des hierfür erforderlichen Gerüstes.
Menge: 1,000 St
Leistungsbereichkatalog: 047
Kostengruppe DIN 276 2018-12: 422

**2.1.560 Wärmedämmung Ummantelung Dreiwege-Regelventil DN25 Gebäude Mineralwolle Matte D 100mm Mantel Blech AlMg2Mn0,8**
STLB-Bau 2025-10 047
Wärmedämmung einschl. Ummantelung DIN 4140 an haus- und betriebstechnischen Anlagen, an Dreiwege-Regelventil, DN 25, Mindestabstände DIN 4140 sind nicht eingehalten, im Gebäude, Dämmung aus Mineralwolle DIN EN 14303, als Lamellenmatte, einlagig, Dämmschichtdicke 100 mm, Baustoffklasse DIN 4102-1 A2 (nichtbrennbar), Wärmeleitfähigkeit 0,035 W/(mK) bei 40 Grad C Mitteltemperatur DIN EN 12667, unkaschiert, Ummantelung aus nichtprofiliertem Blech, Aluminium, AlMg2Mn0,8, befestigen mit aluminiumplattierten Stahlbändern, Arbeitshöhe des Montageortes bis 3,5 m über der Standfläche des hierfür erforderlichen Gerüstes.
Menge: 3,000 St
Leistungsbereichkatalog: 047
Kostengruppe DIN 276 2018-12: 422

**2.1.570 Wärmedämmung Ummantelung Schmutzfänger DN32 Gebäude Mineralwolle Matte D 100mm Mantel Blech AlMg2Mn0,8**
STLB-Bau 2025-10 047
Wärmedämmung einschl. Ummantelung DIN 4140 an haus- und betriebstechnischen Anlagen, an Schmutzfänger, Schrägsitzform, DN 32, Mindestabstände DIN 4140 sind nicht eingehalten, im Gebäude, Dämmung aus Mineralwolle DIN EN 14303, als Lamellenmatte, einlagig, Dämmschichtdicke 100 mm, Baustoffklasse DIN 4102-1 A2 (nichtbrennbar), Wärmeleitfähigkeit 0,035 W/(mK) bei 40 Grad C Mitteltemperatur DIN EN 12667, unkaschiert, Ummantelung aus nichtprofiliertem Blech, Aluminium, AlMg2Mn0,8, befestigen mit aluminiumplattierten Stahlbändern, Arbeitshöhe des Montageortes bis 3,5 m über der Standfläche des hierfür erforderlichen Gerüstes.
Menge: 1,000 St
Leistungsbereichkatalog: 047
Kostengruppe DIN 276 2018-12: 422

**2.1.580 Wärmedämmung Ummantelung Schmutzfänger DN40 Gebäude Mineralwolle Matte D 100mm Mantel Blech AlMg2Mn0,8**
STLB-Bau 2025-10 047
Wärmedämmung einschl. Ummantelung DIN 4140 an haus- und betriebstechnischen Anlagen, an Schmutzfänger, Schrägsitzform, DN 40, Mindestabstände DIN 4140 sind nicht eingehalten, im Gebäude, Dämmung aus Mineralwolle DIN EN 14303, als Lamellenmatte, einlagig, Dämmschichtdicke 100 mm, Baustoffklasse DIN 4102-1 A2 (nichtbrennbar), Wärmeleitfähigkeit 0,035 W/(mK) bei 40 Grad C Mitteltemperatur DIN EN 12667, unkaschiert, Ummantelung aus nichtprofiliertem Blech, Aluminium, AlMg2Mn0,8, befestigen mit aluminiumplattierten Stahlbändern, Arbeitshöhe des Montageortes bis 3,5 m über der Standfläche des hierfür erforderlichen Gerüstes.
Menge: 1,000 St
Leistungsbereichkatalog: 047
Kostengruppe DIN 276 2018-12: 422

**2.1.590 Wärmedämmung Ummantelung Schmutzfänger DN65 Gebäude Mineralwolle Matte D 100mm Mantel Blech AlMg2Mn0,8**
STLB-Bau 2025-10 047
Wärmedämmung einschl. Ummantelung DIN 4140 an haus- und betriebstechnischen Anlagen, an Schmutzfänger, Schrägsitzform, DN 65, Mindestabstände DIN 4140 sind nicht eingehalten, im Gebäude, Dämmung aus Mineralwolle DIN EN 14303, als Lamellenmatte, einlagig, Dämmschichtdicke 100 mm, Baustoffklasse DIN 4102-1 A2 (nichtbrennbar), Wärmeleitfähigkeit 0,035 W/(mK) bei 40 Grad C Mitteltemperatur DIN EN 12667, unkaschiert, Ummantelung aus nichtprofiliertem Blech, Aluminium, AlMg2Mn0,8, befestigen mit aluminiumplattierten Stahlbändern, Arbeitshöhe des Montageortes bis 3,5 m über der Standfläche des hierfür erforderlichen Gerüstes.
Menge: 1,000 St
Leistungsbereichkatalog: 047
Kostengruppe DIN 276 2018-12: 422

**2.1.600 Ausschnitt Wärmedämmung Ummantelung Rohr DN20 Gebäude Mineralwolle D 20mm kaschiert Alu-Folie Mantel Alu-Grobkorn-Folie**
STLB-Bau 2025-10 047
Ausschnitt für Wärmedämmung einschl. Ummantelung DIN 4140 an haus- und betriebstechnischen Anlagen, an Rohrleitung, DN 20, im Gebäude, Dämmung aus Mineralwolle DIN EN 14303, Baustoffklasse DIN 4102-1 A (nichtbrennbar), Wärmeleitfähigkeit 0,035 W/(mK) bei 40 Grad C Mitteltemperatur DIN EN 12667, Gesamt-Dämmschichtdicke 20 mm, kaschiert mit Aluminiumfolie, Ummantelung aus Aluminium-Grobkorn-Folie, Arbeitshöhe des Montageortes bis 9,5 m über der Standfläche des hierfür erforderlichen Gerüstes, Gerüst wird gesondert vergütet.
Menge: 30,000 St
Leistungsbereichkatalog: 047
Kostengruppe DIN 276 2018-12: 422

**2.1.610 Ausschnitt Wärmedämmung Ummantelung Rohr DN32 Gebäude Mineralwolle D 30mm kaschiert Alu-Folie Mantel Alu-Grobkorn-Folie**
STLB-Bau 2025-10 047
Ausschnitt für Wärmedämmung einschl. Ummantelung DIN 4140 an haus- und betriebstechnischen Anlagen, an Rohrleitung, DN 32, im Gebäude, Dämmung aus Mineralwolle DIN EN 14303, Baustoffklasse DIN 4102-1 A (nichtbrennbar), Wärmeleitfähigkeit 0,035 W/(mK) bei 40 Grad C Mitteltemperatur DIN EN 12667, Gesamt-Dämmschichtdicke 30 mm, kaschiert mit Aluminiumfolie, Ummantelung aus Aluminium-Grobkorn-Folie, Arbeitshöhe des Montageortes bis 9,5 m über der Standfläche des hierfür erforderlichen Gerüstes, Gerüst wird gesondert vergütet.
Menge: 20,000 St
Leistungsbereichkatalog: 047
Kostengruppe DIN 276 2018-12: 422

**2.1.620 Ausschnitt Wärmedämmung Ummantelung Rohr DN40 Gebäude Mineralwolle D 40mm kaschiert Alu-Folie Mantel Alu-Grobkorn-Folie**
STLB-Bau 2025-10 047
Ausschnitt für Wärmedämmung einschl. Ummantelung DIN 4140 an haus- und betriebstechnischen Anlagen, an Rohrleitung, DN 40, im Gebäude, Dämmung aus Mineralwolle DIN EN 14303, Baustoffklasse DIN 4102-1 A (nichtbrennbar), Wärmeleitfähigkeit 0,035 W/(mK) bei 40 Grad C Mitteltemperatur DIN EN 12667, Gesamt-Dämmschichtdicke 40 mm, kaschiert mit Aluminiumfolie, Ummantelung aus Aluminium-Grobkorn-Folie, Arbeitshöhe des Montageortes bis 9,5 m über der Standfläche des hierfür erforderlichen Gerüstes, Gerüst wird gesondert vergütet.
Menge: 10,000 St
Leistungsbereichkatalog: 047
Kostengruppe DIN 276 2018-12: 422

**2.1.630 Ausschnitt Wärmedämmung Ummantelung Rohr DN50 Gebäude Mineralwolle D 50mm kaschiert Alu-Folie Mantel Alu-Grobkorn-Folie**
STLB-Bau 2025-10 047
Ausschnitt für Wärmedämmung einschl. Ummantelung DIN 4140 an haus- und betriebstechnischen Anlagen, an Rohrleitung, DN 50, im Gebäude, Dämmung aus Mineralwolle DIN EN 14303, Baustoffklasse DIN 4102-1 A (nichtbrennbar), Wärmeleitfähigkeit 0,035 W/(mK) bei 40 Grad C Mitteltemperatur DIN EN 12667, Gesamt-Dämmschichtdicke 50 mm, kaschiert mit Aluminiumfolie, Ummantelung aus Aluminium-Grobkorn-Folie, Arbeitshöhe des Montageortes bis 9,5 m über der Standfläche des hierfür erforderlichen Gerüstes, Gerüst wird gesondert vergütet.
Menge: 25,000 St
Leistungsbereichkatalog: 047
Kostengruppe DIN 276 2018-12: 422

**2.1.640 Ausschnitt Wärmedämmung Ummantelung Rohr DN65 Gebäude Mineralwolle D 60mm kaschiert Alu-Folie Mantel Alu-Grobkorn-Folie**
STLB-Bau 2025-10 047
Ausschnitt für Wärmedämmung einschl. Ummantelung DIN 4140 an haus- und betriebstechnischen Anlagen, an Rohrleitung, DN 65, im Gebäude, Dämmung aus Mineralwolle DIN EN 14303, Baustoffklasse DIN 4102-1 A (nichtbrennbar), Wärmeleitfähigkeit 0,035 W/(mK) bei 40 Grad C Mitteltemperatur DIN EN 12667, Gesamt-Dämmschichtdicke 60 mm, kaschiert mit Aluminiumfolie, Ummantelung aus Aluminium-Grobkorn-Folie, Arbeitshöhe des Montageortes bis 9,5 m über der Standfläche des hierfür erforderlichen Gerüstes, Gerüst wird gesondert vergütet.
Menge: 20,000 St
Leistungsbereichkatalog: 047
Kostengruppe DIN 276 2018-12: 422

#### Abschnitt 2.2 Brandschutz Heizungsleitungen

Kostengruppe DIN 276 2018-12: 422

**2.2.10 Brandschutzabschottung Rohr Stahl R90 AD 33,7mm Gebäude Wand D 240mm 0,01-0,02m2**
STLB-Bau 2025-10 047
Brandschutzabschottung von Rohrleitung aus Stahl, mit allgemeinem bauaufsichtlichen Prüfzeugnis/allgemeiner bauaufsichtlicher Zulassung, Feuerwiderstandsklasse R 90 DIN 4102-11,
Rohrleitung nicht gedämmt, Rohraußendurchmesser 33,7 mm, Verlegung im Gebäude, mit Kennzeichnungsschild, Arbeitshöhe des Montageortes bis 3,5 m über der Standfläche des hierfür erforderlichen Gerüstes, Wand aus Kalksandstein, Dicke 240 mm, eckiger Durchbruch, Querschnitt über 0,01 bis 0,02 m2, Fugenbreite über 15 bis 30 mm, Spalt füllen mit Mörtel DIN 18580, Mörtelklasse 10.
Menge: 4,000 St
Leistungsbereichkatalog: 047
Kostengruppe DIN 276 2018-12: 422

**2.2.20 Brandschutzabschottung Rohr Stahl R90 AD 48,3mm Gebäude Wand D 240mm 0,01-0,02m2**
STLB-Bau 2025-10 047
Brandschutzabschottung von Rohrleitung aus Stahl, mit allgemeinem bauaufsichtlichen Prüfzeugnis/allgemeiner bauaufsichtlicher Zulassung, Feuerwiderstandsklasse R 90 DIN 4102-11,
Rohrleitung nicht gedämmt, Rohraußendurchmesser 48,3 mm, Verlegung im Gebäude, mit Kennzeichnungsschild, Arbeitshöhe des Montageortes bis 3,5 m über der Standfläche des hierfür erforderlichen Gerüstes, Wand aus Kalksandstein, Dicke 240 mm, eckiger Durchbruch, Querschnitt über 0,01 bis 0,02 m2, Fugenbreite über 15 bis 30 mm, Spalt füllen mit Mörtel DIN 18580, Mörtelklasse 10.
Menge: 2,000 St
Leistungsbereichkatalog: 047
Kostengruppe DIN 276 2018-12: 422

**2.2.30 Brandschutzabschottung Rohr Stahl R90 AD 60,3mm Gebäude Wand D 240mm 0,01-0,02m2**
STLB-Bau 2025-10 047
Brandschutzabschottung von Rohrleitung aus Stahl, mit allgemeinem bauaufsichtlichen Prüfzeugnis/allgemeiner bauaufsichtlicher Zulassung, Feuerwiderstandsklasse R 90 DIN 4102-11,
Rohrleitung nicht gedämmt, Rohraußendurchmesser 60,3 mm, Verlegung im Gebäude, mit Kennzeichnungsschild, Arbeitshöhe des Montageortes bis 3,5 m über der Standfläche des hierfür erforderlichen Gerüstes, Wand aus Kalksandstein, Dicke 240 mm, eckiger Durchbruch, Querschnitt über 0,01 bis 0,02 m2, Fugenbreite über 15 bis 30 mm, Spalt füllen mit Mörtel DIN 18580, Mörtelklasse 10.
Menge: 2,000 St
Leistungsbereichkatalog: 047
Kostengruppe DIN 276 2018-12: 422

### Bereich 3 Dämmung Lüftungsinstallation

Kostengruppe DIN 276 2018-12: 431

#### Abschnitt 3.1 Dämmung Lüftungsanlagen

Kostengruppe DIN 276 2018-12: 431

**3.1.10 Wärmedämmung Luftltg DN200 Gebäude Mineralwolle Matte D 50mm**
STLB-Bau 2025-10 047
Wärmedämmung ohne Ummantelung DIN 4140 an haus- und betriebstechnischen Anlagen, an Luftleitung, rund, DN 200, Mindestabstände DIN 4140 sind nicht eingehalten, im Gebäude, Dämmung aus Mineralwolle DIN EN 14303, als Lamellenmatte, einlagig, Dämmschichtdicke 50 mm, Baustoffklasse DIN 4102-1 A2 (nichtbrennbar), Wärmeleitfähigkeit 0,035 W/(mK) bei 40 Grad C Mitteltemperatur DIN EN 12667, kaschiert mit Alufolie, Arbeitshöhe des Montageortes bis 9,5 m über der Standfläche des hierfür erforderlichen Gerüstes, Gerüst wird gesondert vergütet.
Menge: 3,000 m
Leistungsbereichkatalog: 047
Kostengruppe DIN 276 2018-12: 431

**3.1.20 Wärmedämmung Luftltg DN315 Gebäude Mineralwolle Matte D 50mm**
STLB-Bau 2025-10 047
Wärmedämmung ohne Ummantelung DIN 4140 an haus- und betriebstechnischen Anlagen, an Luftleitung, rund, DN 315, Mindestabstände DIN 4140 sind nicht eingehalten, im Gebäude, Dämmung aus Mineralwolle DIN EN 14303, als Lamellenmatte, einlagig, Dämmschichtdicke 50 mm, Baustoffklasse DIN 4102-1 A2 (nichtbrennbar), Wärmeleitfähigkeit 0,035 W/(mK) bei 40 Grad C Mitteltemperatur DIN EN 12667, kaschiert mit Alufolie, Arbeitshöhe des Montageortes bis 9,5 m über der Standfläche des hierfür erforderlichen Gerüstes, Gerüst wird gesondert vergütet.
Menge: 2,000 m
Leistungsbereichkatalog: 047
Kostengruppe DIN 276 2018-12: 431

**3.1.30 Wärmedämmung Luftltg DN500 Gebäude Mineralwolle Matte D 50mm**
STLB-Bau 2025-10 047
Wärmedämmung ohne Ummantelung DIN 4140 an haus- und betriebstechnischen Anlagen, an Luftleitung, rund, DN 500, Mindestabstände DIN 4140 sind nicht eingehalten, im Gebäude, Dämmung aus Mineralwolle DIN EN 14303, als Lamellenmatte, einlagig, Dämmschichtdicke 50 mm, Baustoffklasse DIN 4102-1 A2 (nichtbrennbar), Wärmeleitfähigkeit 0,035 W/(mK) bei 40 Grad C Mitteltemperatur DIN EN 12667, kaschiert mit Alufolie, Arbeitshöhe des Montageortes bis 9,5 m über der Standfläche des hierfür erforderlichen Gerüstes, Gerüst wird gesondert vergütet.
Menge: 1,500 m
Leistungsbereichkatalog: 047
Kostengruppe DIN 276 2018-12: 431

**3.1.40 Wärmedämmung Luftltg DN630 Gebäude Mineralwolle Matte D 50mm**
STLB-Bau 2025-10 047
Wärmedämmung ohne Ummantelung DIN 4140 an haus- und betriebstechnischen Anlagen, an Luftleitung, rund, DN 630, Mindestabstände DIN 4140 sind nicht eingehalten, im Gebäude, Dämmung aus Mineralwolle DIN EN 14303, als Lamellenmatte, einlagig, Dämmschichtdicke 50 mm, Baustoffklasse DIN 4102-1 A2 (nichtbrennbar), Wärmeleitfähigkeit 0,035 W/(mK) bei 40 Grad C Mitteltemperatur DIN EN 12667, kaschiert mit Alufolie, Arbeitshöhe des Montageortes bis 9,5 m über der Standfläche des hierfür erforderlichen Gerüstes, Gerüst wird gesondert vergütet.
Menge: 4,500 m
Leistungsbereichkatalog: 047
Kostengruppe DIN 276 2018-12: 431

**3.1.50 Wärmedämmung Luftltg Kanten-L 500-1000mm Gebäude flexibler Elastomerschaum D 25mm**
STLB-Bau 2025-10 047
Wärmedämmung ohne Ummantelung DIN 4140 an haus- und betriebstechnischen Anlagen, an Luftleitung, rechteckig, Kantenlänge über 500 bis 1000 mm, Mindestabstände DIN 4140 sind nicht eingehalten, im Gebäude, Dämmung aus flexiblem Elastomerschaum DIN EN 14304, Dämmschichtdicke 25 mm, Baustoffklasse DIN 4102-1 B1 (schwerentflammbar), Wärmeleitfähigkeit 0,038 W/(mK) bei 40 Grad C Mitteltemperatur DIN EN 12667, Arbeitshöhe des Montageortes bis 9,5 m über der Standfläche des hierfür erforderlichen Gerüstes, Gerüst wird gesondert vergütet.
Menge: 151,000 m2
Leistungsbereichkatalog: 047
Kostengruppe DIN 276 2018-12: 431

**3.1.60 Wärmedämmung Luftltg Kanten-L 1000-1500mm Gebäude flexibler Elastomerschaum D 25mm**
STLB-Bau 2025-10 047
Wärmedämmung ohne Ummantelung DIN 4140 an haus- und betriebstechnischen Anlagen, an Luftleitung, rechteckig, Kantenlänge über 1000 bis 1500 mm, Mindestabstände DIN 4140 sind nicht eingehalten, im Gebäude, Dämmung aus flexiblem Elastomerschaum DIN EN 14304, Dämmschichtdicke 25 mm, Baustoffklasse DIN 4102-1 B1 (schwerentflammbar), Wärmeleitfähigkeit 0,038 W/(mK) bei 40 Grad C Mitteltemperatur DIN EN 12667, Arbeitshöhe des Montageortes bis 9,5 m über der Standfläche des hierfür erforderlichen Gerüstes, Gerüst wird gesondert vergütet.
Menge: 8,000 m2
Leistungsbereichkatalog: 047
Kostengruppe DIN 276 2018-12: 431

**3.1.70 Wärmedämmung Luftltg Kanten-L 1500-2000mm Gebäude flexibler Elastomerschaum D 25mm**
STLB-Bau 2025-10 047
Wärmedämmung ohne Ummantelung DIN 4140 an haus- und betriebstechnischen Anlagen, an Luftleitung, rechteckig, Kantenlänge über 1500 bis 2000 mm, Mindestabstände DIN 4140 sind nicht eingehalten, im Gebäude, Dämmung aus flexiblem Elastomerschaum DIN EN 14304, Dämmschichtdicke 25 mm, Baustoffklasse DIN 4102-1 B1 (schwerentflammbar), Wärmeleitfähigkeit 0,038 W/(mK) bei 40 Grad C Mitteltemperatur DIN EN 12667, Arbeitshöhe des Montageortes bis 9,5 m über der Standfläche des hierfür erforderlichen Gerüstes, Gerüst wird gesondert vergütet.
Menge: 70,000 m2
Leistungsbereichkatalog: 047
Kostengruppe DIN 276 2018-12: 431

**3.1.80 Wärmedämmung Luftltg Kanten-L ü. 2000mm Gebäude flexibler Elastomerschaum D 25mm**
STLB-Bau 2025-10 047
Wärmedämmung ohne Ummantelung DIN 4140 an haus- und betriebstechnischen Anlagen, an Luftleitung, rechteckig, Kantenlänge über 2000 mm, Mindestabstände DIN 4140 sind nicht eingehalten, im Gebäude, Dämmung aus flexiblem Elastomerschaum DIN EN 14304, Dämmschichtdicke 25 mm, Baustoffklasse DIN 4102-1 B1 (schwerentflammbar), Wärmeleitfähigkeit 0,038 W/(mK) bei 40 Grad C Mitteltemperatur DIN EN 12667, Arbeitshöhe des Montageortes bis 9,5 m über der Standfläche des hierfür erforderlichen Gerüstes, Gerüst wird gesondert vergütet.
Menge: 12,000 m2
Leistungsbereichkatalog: 047
Kostengruppe DIN 276 2018-12: 431

**3.1.90 Wärmedämmung Ummantelung Luftltg Kanten-L 1500-2000mm Gebäude flexibler Elastomerschaum D 25mm Mantel Blech Stahl verz**
STLB-Bau 2025-10 047
Wärmedämmung einschl. Ummantelung DIN 4140 an haus- und betriebstechnischen Anlagen, an Luftleitung, rechteckig, Kantenlänge über 1500 bis 2000 mm, Mindestabstände DIN 4140 sind nicht eingehalten, im Gebäude, Dämmung aus flexiblem Elastomerschaum DIN EN 14304, Dämmschichtdicke 25 mm, Baustoffklasse DIN 4102-1 B1 (schwerentflammbar), Wärmeleitfähigkeit 0,038 W/(mK) bei 40 Grad C Mitteltemperatur DIN EN 12667, Ummantelung aus nichtprofiliertem Blech, Stahl, feuerverzinkt, Überlappungen verschrauben, Arbeitshöhe des Montageortes bis 9,5 m über der Standfläche des hierfür erforderlichen Gerüstes, Gerüst wird gesondert vergütet.
Menge: 8,000 m2
Leistungsbereichkatalog: 047
Kostengruppe DIN 276 2018-12: 431

**3.1.100 Wärmedämmung Luftltg Kanten-L 500-1000mm Gebäude Mineralwolle Matte D 30mm**
STLB-Bau 2025-10 047
Wärmedämmung ohne Ummantelung DIN 4140 an haus- und betriebstechnischen Anlagen, an Luftleitung, rechteckig, Kantenlänge über 500 bis 1000 mm, Mindestabstände DIN 4140 sind nicht eingehalten, im Gebäude, Dämmung aus Mineralwolle DIN EN 14303, als Lamellenmatte, Dämmschichtdicke 30 mm, Baustoffklasse DIN 4102-1 A2 (nichtbrennbar), Wärmeleitfähigkeit 0,040 W/(mK) bei 40 Grad C Mitteltemperatur DIN EN 12667, kaschiert mit Alufolie, Arbeitshöhe des Montageortes bis 9,5 m über der Standfläche des hierfür erforderlichen Gerüstes, Gerüst wird gesondert vergütet.
Menge: 3,000 m2
Leistungsbereichkatalog: 047
Kostengruppe DIN 276 2018-12: 431

**3.1.110 Wärmedämmung Luftltg Kanten-L 1000-1500mm Gebäude Mineralwolle Matte D 30mm**
STLB-Bau 2025-10 047
Wärmedämmung ohne Ummantelung DIN 4140 an haus- und betriebstechnischen Anlagen, an Luftleitung, rechteckig, Kantenlänge über 1000 bis 1500 mm, Mindestabstände DIN 4140 sind nicht eingehalten, im Gebäude, Dämmung aus Mineralwolle DIN EN 14303, als Lamellenmatte, Dämmschichtdicke 30 mm, Baustoffklasse DIN 4102-1 A2 (nichtbrennbar), Wärmeleitfähigkeit 0,040 W/(mK) bei 40 Grad C Mitteltemperatur DIN EN 12667, kaschiert mit Alufolie, Arbeitshöhe des Montageortes bis 9,5 m über der Standfläche des hierfür erforderlichen Gerüstes, Gerüst wird gesondert vergütet.
Menge: 2,000 m2
Leistungsbereichkatalog: 047
Kostengruppe DIN 276 2018-12: 431

**3.1.120 Wärmedämmung Luftltg Kanten-L 1500-2000mm Gebäude Mineralwolle Matte D 30mm**
STLB-Bau 2025-10 047
Wärmedämmung ohne Ummantelung DIN 4140 an haus- und betriebstechnischen Anlagen, an Luftleitung, rechteckig, Kantenlänge über 1500 bis 2000 mm, Mindestabstände DIN 4140 sind nicht eingehalten, im Gebäude, Dämmung aus Mineralwolle DIN EN 14303, als Lamellenmatte, Dämmschichtdicke 30 mm, Baustoffklasse DIN 4102-1 A2 (nichtbrennbar), Wärmeleitfähigkeit 0,040 W/(mK) bei 40 Grad C Mitteltemperatur DIN EN 12667, kaschiert mit Alufolie, Arbeitshöhe des Montageortes bis 9,5 m über der Standfläche des hierfür erforderlichen Gerüstes, Gerüst wird gesondert vergütet.
Menge: 3,000 m2
Leistungsbereichkatalog: 047
Kostengruppe DIN 276 2018-12: 431

**3.1.130 Formstück Mineralwolle Wärmedämmung Luftltg Kanten-L 500-1000mm Gebäude 0,040W/(mK) D 30mm kaschiert Alu-Folie**
STLB-Bau 2025-10 047
Formstück aus Mineralwolle DIN EN 14303, Wärmedämmung DIN 4140 an haus- und betriebstechnischen Anlagen, an Luftleitung, rechteckig, Kantenlänge über 500 bis 1000 mm, Mindestabstände DIN 4140 sind nicht eingehalten, im Gebäude, Baustoffklasse DIN 4102-1 A (nichtbrennbar), Wärmeleitfähigkeit 0,040 W/(mK) bei 40 Grad C Mitteltemperatur DIN EN 12667, Dämmschichtdicke 30 mm, kaschiert mit Aluminiumfolie, Arbeitshöhe des Montageortes bis 9,5 m über der Standfläche des hierfür erforderlichen Gerüstes, Gerüst wird gesondert vergütet.
Menge: 18,000 m2
Leistungsbereichkatalog: 047
Kostengruppe DIN 276 2018-12: 431

**3.1.140 Formstück Mineralwolle Wärmedämmung Luftltg Kanten-L 1000-1500mm Gebäude 0,040W/(mK) D 30mm kaschiert Alu-Folie**
STLB-Bau 2025-10 047
Formstück aus Mineralwolle DIN EN 14303, Wärmedämmung DIN 4140 an haus- und betriebstechnischen Anlagen, an Luftleitung, rechteckig, Kantenlänge über 1000 bis 1500 mm, Mindestabstände DIN 4140 sind nicht eingehalten, im Gebäude, Baustoffklasse DIN 4102-1 A (nichtbrennbar), Wärmeleitfähigkeit 0,040 W/(mK) bei 40 Grad C Mitteltemperatur DIN EN 12667, Dämmschichtdicke 30 mm, kaschiert mit Aluminiumfolie, Arbeitshöhe des Montageortes bis 9,5 m über der Standfläche des hierfür erforderlichen Gerüstes, Gerüst wird gesondert vergütet.
Menge: 2,000 m2
Leistungsbereichkatalog: 047
Kostengruppe DIN 276 2018-12: 431

**3.1.150 Formstück Mineralwolle Wärmedämmung Luftltg Kanten-L 1500-2000mm Gebäude 0,040W/(mK) D 30mm kaschiert Alu-Folie**
STLB-Bau 2025-10 047
Formstück aus Mineralwolle DIN EN 14303, Wärmedämmung DIN 4140 an haus- und betriebstechnischen Anlagen, an Luftleitung, rechteckig, Kantenlänge über 1500 bis 2000 mm, Mindestabstände DIN 4140 sind nicht eingehalten, im Gebäude, Baustoffklasse DIN 4102-1 A (nichtbrennbar), Wärmeleitfähigkeit 0,040 W/(mK) bei 40 Grad C Mitteltemperatur DIN EN 12667, Dämmschichtdicke 30 mm, kaschiert mit Aluminiumfolie, Arbeitshöhe des Montageortes bis 9,5 m über der Standfläche des hierfür erforderlichen Gerüstes, Gerüst wird gesondert vergütet.
Menge: 3,000 m2
Leistungsbereichkatalog: 047
Kostengruppe DIN 276 2018-12: 431

**Ausführungsbeschreibung 4 Hinweis für nachfolgende Positionen**
*Ausschnitt*
Gilt für  Revisionsöffungen  oder Kanaleinbauteile wie Fühler, Thermometer usw.

**3.1.160 Ausschnitt Wärmedämmung Luftltg Kanten-L bis 500mm Gebäude Mineralwolle D 30mm kaschiert Alu-Folie**
STLB-Bau 2025-10 047
Ausschnitt für Wärmedämmung DIN 4140 an haus- und betriebstechnischen Anlagen, an Luftleitung, rechteckig, Kantenlänge bis 500 mm, im Gebäude, Dämmung aus Mineralwolle DIN EN 14303, Baustoffklasse DIN 4102-1 A (nichtbrennbar), Wärmeleitfähigkeit 0,035 W/(mK) bei 40 Grad C Mitteltemperatur DIN EN 12667, Gesamt-Dämmschichtdicke 30 mm, kaschiert mit Aluminiumfolie, Arbeitshöhe des Montageortes bis 9,5 m über der Standfläche des hierfür erforderlichen Gerüstes, Gerüst wird gesondert vergütet.
Menge: 35,000 St
Leistungsbereichkatalog: 047
Kostengruppe DIN 276 2018-12: 431

**3.1.170 Ausschnitt Wärmedämmung Luftltg Kanten-L bis 500mm Gebäude flexibler Elastomerschaum D 25mm**
STLB-Bau 2025-10 047
Ausschnitt für Wärmedämmung DIN 4140 an haus- und betriebstechnischen Anlagen, an Luftleitung, rechteckig, Kantenlänge bis 500 mm, im Gebäude, Dämmung aus flexiblem Elastomerschaum DIN EN 14304, Baustoffklasse DIN 4102-1 B1 (schwerentflammbar), Wärmeleitfähigkeit 0,038 W/(mK) bei 40 Grad C Mitteltemperatur DIN EN 12667, Gesamt-Dämmschichtdicke 25 mm, Arbeitshöhe des Montageortes bis 9,5 m über der Standfläche des hierfür erforderlichen Gerüstes, Gerüst wird gesondert vergütet.
Menge: 35,000 St
Leistungsbereichkatalog: 047
Kostengruppe DIN 276 2018-12: 431

### Bereich 4 Dämmung Kälteinstallation

Kostengruppe DIN 276 2018-12: 434

#### Abschnitt 4.1 Dämmung Kälteanlagen

Kostengruppe DIN 276 2018-12: 434

**4.1.10 Kältedämmung Rohr DN6 Gebäude flexibler Elastomerschaum D 9mm**
Kältedämmung DIN 4140, an Rohrleitung, DN 6, Rohrverbindung als Lötverbindung, Mindestabstände DIN 4140 sind nicht eingehalten, im Gebäude, Dämmung aus flexiblem Elastomerschaum DIN EN 14304, als Dämmschlauch, einlagig, Dämmschichtdicke 9 mm, Wärmeleitfähigkeit 0,037 W/(mK) bei 0 Grad C Mitteltemperatur DIN EN 12667, Arbeitshöhe des Montageortes bis 3,5 m über der Standfläche des hierfür erforderlichen Gerüstes.
Menge: 8,000 m
Leistungsbereichkatalog: 047
Kostengruppe DIN 276 2018-12: 434

**4.1.20 Bogen flexibler Elastomerschaum Kältedämmung Rohr DN6 Gebäude 0,037W/(mK) einlagig D 9mm**
Bogen aus flexiblem Elastomerschaum DIN EN 14304, als Dämmschlauch, Kältedämmung DIN 4140 an haus- und betriebstechnischen Anlagen, an Rohrleitung, DN 6, Mindestabstände DIN 4140 sind nicht eingehalten, im Gebäude, Wärmeleitfähigkeit 0,037 W/(mK) bei 0 Grad C Mitteltemperatur DIN EN 12667, einlagig, Dämmschichtdicke 9 mm, Arbeitshöhe des Montageortes bis 3,5 m über der Standfläche des hierfür erforderlichen Gerüstes.
Menge: 6,000 St
Leistungsbereichkatalog: 047
Kostengruppe DIN 276 2018-12: 434

**4.1.30 Übergangsstück flexibler Elastomerschaum Kältedämmung Rohr DN6 Gebäude 0,037W/(mK) einlagig D 9mm**
Übergangsstück aus flexiblem Elastomerschaum DIN EN 14304, als Dämmschlauch, Kältedämmung DIN 4140 an haus- und betriebstechnischen Anlagen, an Rohrleitung, DN 6, Mindestabstände DIN 4140 sind nicht eingehalten, im Gebäude, Wärmeleitfähigkeit 0,037 W/(mK) bei 0 Grad C Mitteltemperatur DIN EN 12667, einlagig, Dämmschichtdicke 9 mm, Arbeitshöhe des Montageortes bis 3,5 m über der Standfläche des hierfür erforderlichen Gerüstes.
Menge: 4,000 St
Leistungsbereichkatalog: 047
Kostengruppe DIN 276 2018-12: 434

**4.1.40 Kältedämmung Aufdopplung Halterung Gebäude flexibler Elastomerschaum**
Kältedämmung DIN 4140, an Aufdopplung für Halterung, Mindestabstände DIN 4140 sind nicht eingehalten, im Gebäude, Dämmung aus flexiblem Elastomerschaum DIN EN 14304, einlagig, Wärmeleitfähigkeit 0,037 W/(mK) bei 0 Grad C Mitteltemperatur DIN EN 12667, Arbeitshöhe des Montageortes bis 3,5 m über der Standfläche des hierfür erforderlichen Gerüstes.
Menge: 10,000 St
Leistungsbereichkatalog: 047
Kostengruppe DIN 276 2018-12: 434

### Bereich 5 Sonstiges

Kostengruppe DIN 276 2018-12: 490

#### Abschnitt 5.1 Arbeitsbühne

Kostengruppe DIN 276 2018-12: 420

*Hinweis: Umsetzung der Arbeitsbühnen*
Die Umsetzung der Arbeitsbühnen  innerhalb der Halle wird nicht separat vergütet.

**5.1.10 Anlieferung und Aufbau fahrbare Arbeitsbühne 1,5kN/m2 H 4m**
Anlieferung und Aufbau fahrbare Arbeitsbühne
fahrbare Arbeitsbühne DIN EN 1004, Gruppe 2 (1,5 kN/m2), Höhe der obersten Gerüstlage max. 5,5 m,  Höhe der Standfläche über Fußboden/Gelände in ca. 4 m, im Gebäude
Menge: 1,000 St
Leistungsbereichkatalog: 001
DIN276-1_08: 419
Kostengruppe DIN 276 2018-12: 420

**5.1.20 fahrbare Arbeitsbühne 1,5kN/m2 H 4m**
2 Stück  fahrbare Arbeitsbühne DIN EN 1004, für die gesamte Bauzeit, Gruppe 2 (1,5 kN/m2), Höhe der obersten Gerüstlage max. 5,5 m,  Höhe der Standfläche über Fußboden/Gelände in ca. 4 m, im Gebäude
einschl. tägliches mehrmaliges Umsetzen der Bühne  - auch in verschiedene Etagen
Menge: 1,000 Mon
Leistungsbereichkatalog: 001
DIN276-1_08: 419
Kostengruppe DIN 276 2018-12: 420

**5.1.30 Abbau und Abtransport fahrbare Arbeitsbühne 1,5kN/m2 H 4m**
fahrbare Arbeitsbühne DIN EN 1004, für die gesamte Bauzeit, Gruppe 2 (1,5 kN/m2), Höhe der obersten Gerüstlage max. 5,5 m,  Höhe der Standfläche über Fußboden/Gelände in ca. 4 m, im Gebäude
Menge: 1,000 St
Leistungsbereichkatalog: 001
DIN276-1_08: 419
Kostengruppe DIN 276 2018-12: 420

#### Abschnitt 5.2 Dokumentation

**5.2.10 Dokumentation**
Revisions- und Übergabeunterlagen
für den erstellten Anlagenumfang hat der Auftragnehmer nach Fertigstellung der Arbeiten vor Übergabe eine umfangreiche Dokumentation 4-fach abzugeben.

Die Unterlagen sind zusätzlich zu dem gemäß VOB zu liefernden Unterlagen zu erstellen und in akkuraten Zustand in beschrifteten Ordnern mit Registern abgeheftet abzugeben.

Jeder Satz mit Inhaltsverzeichnis bestehend aus:

1. Konformitätserklärung/CE-Bestätigungen
2. Anlagenbeschreibung
3. Produktdatenblätter mit sep. Inhaltsverzeichnis

Die Unterlagen sind min. 14 Tage vor dem Abnahmetermin dem Auftraggeber zur Prüfung auszuhändigen und falls erforderlich bis zur Abnahme zu korrigieren und zu vervollständigen.

Grundlage bilden die Einzeldokumentationen der Anlagenkomponenten.

Alle erwähnten Dokumente sind als pdf Dokumente abzuspeichern und in Ordnerstruktur als CD  2 fach zu übergeben .
incl. dem aktuellen Acrobat Reader.

Für Details sind  weiterhin die Dokumentationsrichtlinien des Bundesamtes für Bauwesen und Raumordnung zu beachten. Diese kann  im Internet heruntergeladen werden. Googlesuche mit Suchbegriff Dokumentationsrichtlinie02_2008-BBR.pdf
Relevant hier Anhang 6 A
Menge: 1,000 St
Kostengruppe DIN 276 2018-12: 429
